# Techumbre plana no transitable

- Propiedad del archivo: CYPE INGENIEROS, S.A.
- Formato: FIEBDC-3/2002
- Ámbito geográfico: México
- Costes indirectos: 3.00 %
- Gastos generales: 13.00 %
- Beneficio industrial: 6.00 %
- IVA: 15.00 %

## Q Techumbres

### QA Planas

#### QAD No transitables, no ventiladas

**QAD050** m² Techumbre plana no transitable, no ventilada, ajardinada extensiva, pendiente del 1% al 5%, compuesta de: formación de pendientes (no incluida en este precio); capa separadora bajo impermeabilización (no incluida en este precio); membrana impermeabilizante (no incluida en este precio); membrana antirraíces Urbanscape "KNAUF INSULATION", de polietileno de baja densidad, de color negro; lámina drenante Urbanscape S "KNAUF INSULATION", sin depósito de agua, formada por membrana de polietileno de alta densidad y capa de geotextil en la parte superior de las concavidades; sustrato Urbanscape Green Roll (HTC GR) de lana mineral, de 40 mm de espesor y tepe Urbanscape Sedum-mix.
Techumbre plana no transitable, no ventilada, ajardinada extensiva, pendiente del 1% al 5%, compuesta de: formación de pendientes (no incluida en este precio); capa separadora bajo impermeabilización (no incluida en este precio); membrana impermeabilizante (no incluida en este precio); membrana antirraíces Urbanscape "KNAUF INSULATION", de polietileno de baja densidad, de color negro, para evitar la penetración de raíces en la membrana impermeable; lámina drenante Urbanscape S "KNAUF INSULATION", sin depósito de agua, formada por membrana de polietileno de alta densidad y capa de geotextil en la parte superior de las concavidades; sustrato Urbanscape Green Roll (HTC GR) de lana mineral, de 40 mm de espesor, a base de fibras largas cosidas para formar un fieltro compacto y no deformable, con retención de agua de 29 l/m² y tepe Urbanscape Sedum-mix, biodegradable, con 12 especies distintas de sedum. Incluso parte proporcional de grava en los bordes.
Incluye: Colocación de la membrana antirraíces. Colocación de la capa drenante. Colocación del sustrato y del tepe y relleno del espacio entre el borde de la techumbre y el tepe con grava.
Criterio de cuantificación de proyecto: Superficie medida en proyección horizontal, según documentación gráfica de Proyecto, desde las caras interiores de los antepechos o petos perimetrales que la limitan.
Criterio de cuantificación de obra: Se medirá, en proyección horizontal, la superficie realmente ejecutada según especificaciones de Proyecto, desde las caras interiores de los antepechos o petos perimetrales que la limitan.

| Código | Ud | Descripción | Rendimiento | Precio | Importe |
|---|---|---|---|---|---|
| mt14lbk010 | m² | Membrana antirraíces Urbanscape "KNAUF INSULATION", de polietileno de baja densidad, de color negro, para techumbres ajardinadas extensivas. (material) | 1.100 | 4.03 | 4.43 |
| mt14lbk020h | m² | Lámina drenante Urbanscape S "KNAUF INSULATION", sin depósito de agua, formada por membrana de polietileno de alta densidad y capa de geotextil en la parte superior de las concavidades, para techumbres ajardinadas extensivas. (material) | 1.100 | 14.78 | 16.26 |
| mt14lbk030 | m² | Sustrato Urbanscape Green Roll (HTC GR) de lana mineral, de 40 mm de espesor, para techumbres ajardinadas extensivas. (material) | 1.100 | 12.03 | 13.23 |
| mt14lbk040 | m² | Tepe Urbanscape Sedum-mix, para techumbres ajardinadas extensivas. (material) | 1.100 | 41.71 | 45.88 |
| mo039 | h | Oficial jardinero. (mano de obra) | 0.302 | 2.43 | 0.73 |
| mo113 | h | Peón jardinero. (mano de obra) | 0.302 | 1.45 | 0.44 |
| % | % | Costes directos complementarios | 2 % | 80.97 | 1.62 |
|  |  | Costes directos |  |  | 82.59 |
