# Alero decorativo formado por tres hiladas de ladrillo macizo

- Propiedad del archivo: CYPE INGENIEROS, S.A.
- Formato: FIEBDC-3/2002
- Ámbito geográfico: México
- Costes indirectos: 3.00 %
- Gastos generales: 13.00 %
- Beneficio industrial: 6.00 %
- IVA: 16.00 %

## Q Techumbres

### QR Remates

#### QRA Aleros

**QRA010** m Alero decorativo formado por tres hiladas de ladrillo macizo.
Formación de alero decorativo en tejado, formado por tres hiladas de ladrillo macizo, recibido con mortero de cemento 1:6, enfoscado con mortero de cemento 1:3 y emboquillado de tejas.
Incluye: Todas. Replanteo y trazado en el losa de los elementos componentes del alero. Colocación de los ladrillos cerámicos. Enfoscado.
Criterio de medición de proyecto: Longitud del borde del faldón, medida por su cara exterior, según documentación gráfica de Proyecto.
Criterio de medición de obra: Se medirá, por su mayor desarrollo lineal, la longitud realmente ejecutada según especificaciones de Proyecto.

| Código | Ud | Descripción | Rendimiento | Precio | Importe |
|---|---|---|---|---|---|
| mt05mmq010b | Ud | Ladrillo cerámico con acabado macizo de elaboración mecánica, rojo, 25x12x5 cm. (material) | 22.000 | 0.26 | 5.72 |
| mt09mor010c | m³ | Mortero de cemento CEM II/B-P 32,5 N tipo M-5, confeccionado en obra con 250 kg/m³ de cemento y una proporción en volumen 1/6. (material) | 0.010 | 90.84 | 0.91 |
| mt09mor010f | m³ | Mortero de cemento CEM II/B-P 32,5 N tipo M-15, confeccionado en obra con 450 kg/m³ de cemento y una proporción en volumen 1/3. (material) | 0.010 | 117.62 | 1.18 |
| op00amo010 |  | Amoladora o radial. | 1.000 | 0.00 | 0.00 |
| mo018 | h | Oficial albañil. (mano de obra) | 0.825 | 3.02 | 2.49 |
| mo072 | h | Ayudante albañil. (mano de obra) | 0.825 | 2.13 | 1.76 |
| % | % | Costes directos complementarios | 2 % | 12.06 | 0.24 |
|  |  | Costes directos |  |  | 12.30 |
