# Borde lateral de techumbre con piezas cerámicas

- Propiedad del archivo: CYPE INGENIEROS, S.A.
- Formato: FIEBDC-3/2002
- Ámbito geográfico: México
- Divisa: MXN
- Costes indirectos: 3.00 %
- Gastos generales: 13.00 %
- Beneficio industrial: 6.00 %
- IVA: 16.00 %

## Q Techumbres

### QR Remates

#### QRB Borde lateral

**QRB020** m Borde lateral de techumbre con piezas cerámicas.
Borde lateral de techumbre con remates laterales cerámicos, color rojo, para tejas curvas, asentados con mortero de cemento, confeccionado en obra, dosificación 1:6. Incluso solapes.
Incluye: Colocación de las tejas con mortero.
Criterio de cuantificación de proyecto: Longitud medida según documentación gráfica de Proyecto.
Criterio de cuantificación de obra: Se medirá la longitud realmente ejecutada según especificaciones de Proyecto.

| Código | Ud | Descripción | Rendimiento | Precio | Importe |
|---|---|---|---|---|---|
| mt13tac012a | Ud | Remate lateral cerámico, color rojo, para tejas curvas. (material) | 2.700 | 46.95 | 126.77 |
| mt08aaa010a | m³ | Agua. (material) | 0.006 | 21.91 | 0.13 |
| mt01arg005a | t | Arena de cantera, para mortero hecho en obra. (material) | 0.049 | 302.17 | 14.81 |
| mt08cem000f | kg | Cemento gris en sacos. (material) | 7.500 | 2.15 | 16.13 |
| mq06hor010 | h | Revolvedora de concreto. (maquinaria) | 0.021 | 28.14 | 0.59 |
| mo020 | h | Oficial albañil. (mano de obra) | 0.225 | 102.45 | 23.05 |
| mo113 | h | Cabo albañil. (mano de obra) | 0.338 | 59.95 | 20.26 |
| % | % | Herramienta menor | 2 % | 201.74 | 4.03 |
|  |  | Costes directos |  |  | 205.77 |
