# Limahoya realizada con doble muro divisorio aligerado de 9 cm de espesor cada uno

- Propiedad del archivo: CYPE INGENIEROS, S.A.
- Formato: FIEBDC-3/2002
- Ámbito geográfico: México
- Costes indirectos: 3.00 %
- Gastos generales: 13.00 %
- Beneficio industrial: 6.00 %
- IVA: 15.00 %

## Q Techumbres

### QR Remates

#### QRL Limahoyas, limatesas y cumbreras

**QRL010** m Limahoya realizada con doble muro divisorio aligerado de 9 cm de espesor cada uno, macizado de mortero de cemento 1:6 y plancha de acero galvanizado de 0,70 mm de espesor y 1000 mm de desarrollo, preformada.
Formación de limahoya con doble muro divisorio aligerado de 9 cm de espesor cada uno, de tabique de barro hueco de 24x11,5x9 cm, asentados con mortero de cemento 1:6, macizado de mortero de cemento 1:6 para recibir la plancha de acero galvanizado de 0,70 mm de espesor y 1000 mm de desarrollo, preformada. Incluso parte proporcional de plancha de acero galvanizado, piezas especiales, solapes, fijaciones, conexiones a bajantes y junta de estanqueidad.
Incluye: Limpieza y preparación de la superficie. Formación de muros divisorios aligerados. Remate superior de los muros divisorios aligerados mediante mortero de cemento. Colocación de la lámina. Solapes y conexiones a bajantes.
Criterio de medición de proyecto: Longitud medida en verdadera magnitud, según documentación gráfica de Proyecto.
Criterio de medición de obra: Se medirá, en verdadera magnitud, la longitud realmente ejecutada según especificaciones de Proyecto.

| Código | Ud | Descripción | Rendimiento | Precio | Importe |
|---|---|---|---|---|---|
| mt13vaa010d | Ud | Plancha de acero galvanizado de 0,70 mm de espesor y 1000 mm de desarrollo, preformada. (material) | 1.100 | 7.39 | 8.13 |
| mt04lvc010c | Ud | Tabique de barro hueco doble, para revestir, 24x11,5x9 cm. (material) | 26.000 | 0.11 | 2.86 |
| mt09mor010c | m³ | Mortero de cemento CEM II/B-P 32,5 N tipo M-5, confeccionado en obra con 250 kg/m³ de cemento y una proporción en volumen 1/6. (material) | 0.027 | 118.22 | 3.19 |
| op00ciz010 |  | Cizalla. | 1.000 | 0.00 | 0.00 |
| mo019 | h | Oficial albañil. (mano de obra) | 0.844 | 2.43 | 2.05 |
| mo075 | h | Ayudante albañil. (mano de obra) | 0.589 | 1.51 | 0.89 |
| mo111 | h | Cabo albañil. (mano de obra) | 0.422 | 1.45 | 0.61 |
| % | % | Costes directos complementarios | 2 % | 17.73 | 0.35 |
|  |  | Costes directos |  |  | 18.08 |
