# Limatesa de teja cerámica

- Propiedad del archivo: CYPE INGENIEROS, S.A.
- Formato: FIEBDC-3/2002
- Ámbito geográfico: México
- Divisa: MXN
- Costes indirectos: 3.00 %
- Gastos generales: 13.00 %
- Beneficio industrial: 6.00 %
- IVA: 16.00 %

## Q Techumbres

### QR Remates

#### QRL Limahoyas, limatesas y cumbreras

**QRL030** m Limatesa de teja cerámica.
Formación de limatesa con caballetes cerámicos, color rojo, para tejas curvas, asentados con mortero de cemento, confeccionado en obra, dosificación 1:6. Incluso solapes.
Incluye: Colocación de las tejas con mortero.
Criterio de cuantificación de proyecto: Longitud medida en verdadera magnitud, según documentación gráfica de Proyecto.
Criterio de cuantificación de obra: Se medirá, en verdadera magnitud, la longitud realmente ejecutada según especificaciones de Proyecto.

| Código | Ud | Descripción | Rendimiento | Precio | Importe |
|---|---|---|---|---|---|
| mt13tac011a | Ud | Caballete cerámico, color rojo, para tejas curvas. (material) | 3.000 | 14.61 | 43.83 |
| mt08aaa010a | m³ | Agua. (material) | 0.006 | 21.91 | 0.13 |
| mt01arg005a | t | Arena de cantera, para mortero hecho en obra. (material) | 0.049 | 302.17 | 14.81 |
| mt08cem000f | kg | Cemento gris en sacos. (material) | 7.500 | 2.15 | 16.13 |
| mq06hor010 | h | Revolvedora de concreto. (maquinaria) | 0.021 | 28.14 | 0.59 |
| mo020 | h | Oficial albañil. (mano de obra) | 0.363 | 102.45 | 37.19 |
| mo112 | h | Peón albañil. (mano de obra) | 0.475 | 60.95 | 28.95 |
| % | % | Herramienta menor | 2 % | 141.63 | 2.83 |
|  |  | Costes directos |  |  | 144.46 |
