# Techumbre inclinada de tejas cerámicas

- Propiedad del archivo: CYPE INGENIEROS, S.A.
- Formato: FIEBDC-3/2002
- Ámbito geográfico: México
- Divisa: MXN
- Costes indirectos: 3.00 %
- Gastos generales: 13.00 %
- Beneficio industrial: 6.00 %
- IVA: 16.00 %

## Q Techumbres

### QT Inclinadas

#### QTT Tejas

**QTT010** m² Techumbre inclinada de tejas cerámicas, sobre espacio habitable, con una pendiente media del 30%, compuesta de: impermeabilización: placa bajo teja, cobertura: teja cerámica curva, color rojo, 40x19x16 cm, asentada con mortero de cemento, confeccionado en obra, dosificación 1:8; formación de pendientes con losa de concreto o tablero cerámico (no incluida en este precio).
Techumbre inclinada de tejas cerámicas, sobre espacio habitable, con una pendiente media del 30%, compuesta de: IMPERMEABILIZACIÓN: placa bajo teja, fijada con tornillos al soporte; COBERTURA: teja cerámica curva, color rojo, 40x19x16 cm, asentada con mortero de cemento, confeccionado en obra, dosificación 1:8. Incluso tejas de ventilación.
Incluye: Limpieza y preparación de la superficie. Colocación de la placa bajo teja. Colocación de las tejas asentadas con mortero.
Criterio de cuantificación de proyecto: Superficie del faldón medida en verdadera magnitud, según documentación gráfica de Proyecto.
Criterio de cuantificación de obra: Se medirá, en verdadera magnitud, la superficie realmente ejecutada según especificaciones de Proyecto.

| Código | Ud | Descripción | Rendimiento | Precio | Importe |
|---|---|---|---|---|---|
| mt13lpo010h | m² | Placa asfáltica 10 ondas de perfil ondulado y color rojo, a base de fibras minerales y vegetales saturadas con una emulsión bituminosa a altas temperaturas. (material) | 1.250 | 119.41 | 149.26 |
| mt13lpo035a | Ud | Clavo, para fijación de placa bajo teja. (material) | 3.000 | 1.43 | 4.29 |
| mt08aaa010a | m³ | Agua. (material) | 0.006 | 20.40 | 0.12 |
| mt01arg005a | t | Arena de cantera, para mortero hecho en obra. (material) | 0.052 | 283.32 | 14.73 |
| mt08cem000f | kg | Cemento gris en sacos. (material) | 6.000 | 2.00 | 12.00 |
| mt13tac010a | Ud | Teja cerámica curva, color rojo, 40x19x16 cm. (material) | 32.100 | 4.22 | 135.46 |
| mq06hor010 | h | Revolvedora de concreto. (maquinaria) | 0.026 | 22.99 | 0.60 |
| mo020 | h | Oficial albañil. (mano de obra) | 0.719 | 78.26 | 56.27 |
| mo113 | h | Cabo albañil. (mano de obra) | 0.360 | 45.47 | 16.37 |
| mo011 | h | Oficial montador. (mano de obra) | 0.190 | 80.58 | 15.31 |
| mo080 | h | Ayudante montador. (mano de obra) | 0.095 | 47.38 | 4.50 |
| % | % | Herramienta menor | 2 % | 408.91 | 8.18 |
|  |  | Costes directos |  |  | 417.09 |
