# Techumbre inclinada de tejas cerámicas

- Propiedad del archivo: CYPE INGENIEROS, S.A.
- Formato: FIEBDC-3/2002
- Ámbito geográfico: México
- Divisa: MXN
- Costes indirectos: 3.00 %
- Gastos generales: 13.00 %
- Beneficio industrial: 6.00 %
- IVA: 16.00 %

## Q Techumbres

### QT Inclinadas

#### QTT Tejas

**QTT020** m² Techumbre inclinada de tejas cerámicas, sobre espacio no habitable, con una pendiente media del 30%, compuesta de: formación de pendientes: tablero cerámico hueco machihembrado, para revestir, 50x20x3 cm, con una capa de regularización de mortero de cemento, confeccionado en obra, dosificación 1:6, de 3 cm de espesor, sobre muros divisorios aligerados de 100 cm de altura media; impermeabilización: placa bajo teja, cobertura: teja cerámica curva, color rojo, 40x19x16 cm, asentada con mortero de cemento, confeccionado en obra, dosificación 1:8.
Techumbre inclinada de tejas cerámicas, sobre espacio no habitable, con una pendiente media del 30%, compuesta de: FORMACIÓN DE PENDIENTES: tablero cerámico hueco machihembrado, para revestir, 50x20x3 cm, con una capa de regularización de mortero de cemento, confeccionado en obra, dosificación 1:6, de 3 cm de espesor y acabado flotado y relleno de las juntas entre las piezas de dos tramos contiguos con el mismo mortero, apoyado sobre muros divisorios aligerados de tabique de barro hueco, asentados con mortero de cemento 1:6, con una altura media de 100 cm, arriostrados transversalmente cada 2 m aproximadamente, todo ello sobre losa de concreto (no incluido en este precio); IMPERMEABILIZACIÓN: placa bajo teja, fijada con tornillos al soporte; COBERTURA: teja cerámica curva, color rojo, 40x19x16 cm, asentada con mortero de cemento, confeccionado en obra, dosificación 1:8. Incluso tejas de ventilación.
Incluye: Limpieza del supradós de la losa. Formación de tabicas perimetrales con piezas cerámicas. Formación de muros divisorios aligerados. Maestreado del remate de los muros divisorios aligerados para recibir el tablero. Colocación de las cintas de papel sobre los muros divisorios aligerados. Colocación de las piezas cerámicas que forman el tablero. Colado, extendido y regleado de la capa de mortero de regularización. Colocación de la placa bajo teja. Colocación de las tejas asentadas con mortero.
Criterio de cuantificación de proyecto: Superficie del faldón medida en verdadera magnitud, según documentación gráfica de Proyecto.
Criterio de cuantificación de obra: Se medirá, en verdadera magnitud, la superficie realmente ejecutada según especificaciones de Proyecto.

| Código | Ud | Descripción | Rendimiento | Precio | Importe |
|---|---|---|---|---|---|
| mt04lvc010c | Ud | Tabique de barro hueco doble, para revestir, 24x11,5x9 cm, densidad 780 kg/m³. (material) | 42.146 | 2.01 | 84.71 |
| mt08aaa010a | m³ | Agua. (material) | 0.018 | 20.40 | 0.37 |
| mt01arg005a | t | Arena de cantera, para mortero hecho en obra. (material) | 0.126 | 283.32 | 35.70 |
| mt08cem000f | kg | Cemento gris en sacos. (material) | 17.250 | 2.00 | 34.50 |
| mt04lvg020a | Ud | Tablero cerámico hueco machihembrado, para revestir, 50x20x3 cm. (material) | 10.000 | 6.03 | 60.30 |
| mt13lpo010h | m² | Placa asfáltica 10 ondas de perfil ondulado y color rojo, a base de fibras minerales y vegetales saturadas con una emulsión bituminosa a altas temperaturas. (material) | 1.250 | 119.41 | 149.26 |
| mt13lpo035a | Ud | Clavo, para fijación de placa bajo teja. (material) | 3.000 | 1.43 | 4.29 |
| mt13tac010a | Ud | Teja cerámica curva, color rojo, 40x19x16 cm. (material) | 32.100 | 4.22 | 135.46 |
| mq06hor010 | h | Revolvedora de concreto. (maquinaria) | 0.053 | 22.99 | 1.22 |
| mo020 | h | Oficial albañil. (mano de obra) | 0.717 | 78.26 | 56.11 |
| mo113 | h | Cabo albañil. (mano de obra) | 0.358 | 45.47 | 16.28 |
| mo011 | h | Oficial montador. (mano de obra) | 1.905 | 80.58 | 153.50 |
| mo080 | h | Ayudante montador. (mano de obra) | 2.265 | 47.38 | 107.32 |
| % | % | Herramienta menor | 2 % | 839.02 | 16.78 |
|  |  | Costes directos |  |  | 855.80 |
