# Sistema Onducober "ONDULINE" de placas asfálticas Onducober 95 (10 ondas) "ONDULINE", de perfil ondulado y color negro

- Propiedad del archivo: CYPE INGENIEROS, S.A.
- Formato: FIEBDC-3/2002
- Ámbito geográfico: México
- Divisa: MXN
- Costes indirectos: 3.00 %
- Gastos generales: 13.00 %
- Beneficio industrial: 6.00 %
- IVA: 16.00 %

## Q Techumbres

### QT Inclinadas

#### QTX Sistemas de tejados

**QTX025** m² Sistema Onducober "ONDULINE" de placas asfálticas Onducober 95 (10 ondas) "ONDULINE", de perfil ondulado y color negro.
Formación de sistema Onducober "ONDULINE", compuesto por placas asfálticas Onducober 95 (10 ondas) "ONDULINE", de perfil ondulado y color negro, fijadas a superficie soporte de madera (no incluida en este precio) mediante 6 clavos, Cabeza de PVC "ONDULINE". Incluso parte proporcional de colocación de cumbrera Onducober 95 (10 ondas) "ONDULINE" y cerramiento del perímetro de la techumbre con pieza de remate perimetral Onducober "ONDULINE".
Incluye: Limpieza de la superficie soporte. Fijación de las placas asfálticas. Resolución de puntos singulares.
Criterio de cuantificación de proyecto: Superficie del faldón medida en verdadera magnitud, según documentación gráfica de Proyecto. Incluyendo formación de cumbreras, limatesas, aleros, bordes libres, limahoyas, encuentros de faldones con paramentos verticales superiores y laterales, remates en bordes libres laterales, chimeneas, ventanas y ductos de ventilación.
Criterio de cuantificación de obra: Se medirá, en verdadera magnitud, la superficie realmente ejecutada según especificaciones de Proyecto. Incluyendo formación de cumbreras, limatesas, aleros, bordes libres, limahoyas, encuentros de faldones con paramentos verticales superiores y laterales, remates en bordes libres laterales, chimeneas, ventanas y ductos de ventilación.

| Código | Ud | Descripción | Rendimiento | Precio | Importe |
|---|---|---|---|---|---|
| mt13lpo010m | m² | Placa asfáltica Onducober 95 (10 ondas) "ONDULINE", de perfil ondulado y color negro, a base de fibras minerales y vegetales saturadas con una emulsión bituminosa a altas temperaturas. (material) | 1.150 | 147.60 | 169.74 |
| mt13lpo032a | Ud | Clavo, Cabeza de PVC "ONDULINE", para fijación sobre soporte de madera. (material) | 6.000 | 0.83 | 4.98 |
| mt13lpo040g | m | Pieza de cumbrera, Onducober "ONDULINE", color negro, para techumbres de placas. (material) | 0.200 | 108.98 | 21.80 |
| mt13lpo020b | m | Pieza de remate perimetral Onducober "ONDULINE", para techumbres de placas. (material) | 0.050 | 89.49 | 4.47 |
| mt13lpo060a | m | Pieza de remate de alero Tapaondas "ONDULINE". (material) | 0.400 | 59.21 | 23.68 |
| mo020 | h | Oficial albañil. (mano de obra) | 0.354 | 82.84 | 29.33 |
| mo113 | h | Cabo albañil. (mano de obra) | 0.354 | 41.82 | 14.80 |
| % | % | Herramienta menor | 2 % | 268.80 | 5.38 |
|  |  | Costes directos |  |  | 274.18 |
