# Azulejado con baldosas cerámicas de gres porcelánico

- Propiedad del archivo: CYPE INGENIEROS, S.A.
- Formato: FIEBDC-3/2002
- Ámbito geográfico: México
- Costes indirectos: 0.03 %
- Gastos generales: 13.00 %
- Beneficio industrial: 6.00 %
- IVA: 15.00 %

## R Acabados

### RA Azulejados

#### RAG Cerámicos/Gres

**RAG030** m² Azulejado con baldosas cerámicas de gres porcelánico, estilo relieve "PORCELANATTO", capacidad de absorción de agua E<0,5%, 45x90 cm, colocadas sobre una superficie soporte de mampostería en paramento interior, mediante adhesivo cementoso mejorado, C2 TE, con deslizamiento reducido y tiempo abierto ampliado T100 Super "TAU CERÁMICA", sin junta (separación entre baldosas entre 1,5 y 3 mm); con cantoneras de PVC.
Suministro y colocación de azulejado con baldosas cerámicas de gres porcelánico, estilo relieve "PORCELANATTO", capacidad de absorción de agua E<0,5%, 45x90 cm, asentadas con adhesivo cementoso mejorado, C2 TE, con deslizamiento reducido y tiempo abierto ampliado T100 Super "TAU CERÁMICA", extendido sobre la superficie soporte con llana. Incluso parte proporcional de preparación de la superficie soporte mediante humedecido de la mampostería, replanteo, cortes, y juntas; emboquillado con mortero técnico superfino coloreado, C G2, Line-Fix Superfino "TAU CERÁMICA", para emboquillado de baldosas cerámicas, con junta de entre 1 y 5 mm; con cantoneras de PVC; acabado y limpieza final.
Incluye: Preparación de la superficie soporte. Replanteo de niveles y disposición de baldosas. Colocación de maestras o reglas. Preparación y aplicación del mortero. Formación de juntas de movimiento. Colocación de las baldosas. Ejecución de esquinas. Emboquillado de baldosas. Acabado y limpieza final.
Criterio de medición de proyecto: Superficie medida según documentación gráfica de Proyecto, deduciendo los huecos de superficie mayor de 3 m². No se ha incrementado la medición por roturas y recortes, ya que en la descomposición se ha considerado un 5% más de piezas.
Criterio de medición de obra: Se medirá la superficie realmente ejecutada según especificaciones de Proyecto, deduciendo los huecos de superficie mayor de 3 m².

| Código | Ud | Descripción | Rendimiento | Precio | Importe |
|---|---|---|---|---|---|
| mt09mtc010h | kg | Adhesivo cementoso mejorado, C2 TE, con deslizamiento reducido y tiempo abierto ampliado T100 Super, "TAU CERÁMICA", para la colocación en capa fina de pisos y acabados de material cerámico en interiores y exteriores, compuesto por cementos de alta resistencia, agregados seleccionados y alto contenido en resinas sintéticas. (material) | 6.000 | 0.22 | 1.32 |
| mt19awa010 | m | Cantonera de PVC en esquinas alicatadas. (material) | 0.500 | 1.24 | 0.62 |
| mt18btt010b | m² | Baldosa cerámica de gres porcelánico, estilo relieve "PORCELANATTO", capacidad de absorción de agua E<0,5%, 45x90 cm. (material) | 1.050 | 32.00 | 33.60 |
| mt09mtc020g | kg | Mortero técnico superfino coloreado, C G2, Line-Fix Superfino "TAU CERÁMICA", para emboquillado de baldosas cerámicas, con junta de entre 1 y 5 mm, "TAU CERÁMICA". (material) | 0.500 | 0.65 | 0.33 |
| op00sie030 |  | Sierra de disco de diamante, para mesa de trabajo, de corte húmedo. | 1.000 | 0.00 | 0.00 |
| op00amo010 |  | Amoladora o radial. | 1.000 | 0.00 | 0.00 |
| op00tal010 |  | Taladro. | 1.000 | 0.00 | 0.00 |
| mo023 | h | Oficial azulejero. (mano de obra) | 0.390 | 2.43 | 0.95 |
| mo057 | h | Ayudante azulejero. (mano de obra) | 0.390 | 1.51 | 0.59 |
| % | % | Costes directos complementarios | 2 % | 37.41 | 0.75 |
|  |  | Costes directos |  |  | 38.16 |
