# Revestimiento con lámina vinílica de PVC, reforzada con soporte textil, de 0,8 mm de espesor y 450 g/m² de masa superficial, colocada con adhesivo sobre paramento vertical

- Propiedad del archivo: CYPE INGENIEROS, S.A.
- Formato: FIEBDC-3/2002
- Ámbito geográfico: México
- Costes indirectos: 3.00 %
- Gastos generales: 13.00 %
- Beneficio industrial: 6.00 %
- IVA: 15.00 %

## R Revestimentos

### RD Decorativos

#### RDS Flexibles

**RDS020** m² Revestimiento con lámina vinílica de PVC, reforzada con soporte textil, de 0,8 mm de espesor y 450 g/m² de masa superficial, colocada con adhesivo sobre paramento vertical.
Suministro y colocación de revestimiento ligero con lámina vinílica de PVC, con soporte de algodón, de 0,8 mm de espesor y 450 g/m² de masa superficial, colocada con adhesivo especial para revestimientos murales, sobre la superficie lisa y regularizada de paramentos verticales interiores. Incluso parte proporcional de preparación y limpieza de la superficie, formación de encuentros, cortes del material y remates perimetrales.
Incluye: Preparación y limpieza de la superficie a revestir. Replanteo de juntas, huecos y encuentros. Corte y preparación de las láminas. Aplicación del adhesivo sobre el paramento. Aplicación de adhesivo, plegado y presentación de las láminas vinílicas. Colocación de las láminas. Limpieza del adhesivo sobrante y paso del rodillo aplastajuntas. Resolución del perímetro del revestimiento. Limpieza de la superficie acabada.
Criterio de cuantificación de proyecto: Superficie medida según documentación gráfica de Proyecto, deduciendo los huecos de superficie mayor de 2 m².
Criterio de cuantificación de obra: Se medirá la superficie realmente ejecutada según especificaciones de Proyecto, deduciendo los huecos de superficie mayor de 2 m².

| Código | Ud | Descripción | Rendimiento | Precio | Importe |
|---|---|---|---|---|---|
| mt29cam010 | kg | Adhesivo a base de resina acrílica en dispersión acuosa, para el aplicación de adhesivo a revestimientos murales flexibles. (material) | 0.150 | 4.42 | 0.66 |
| mt29sin020l | m² | Lámina vinílica de PVC, con soporte de algodón, de 0,8 mm de espesor y 450 g/m² de masa superficial, Euroclase B-s1,d0 de reacción al fuego, para revestimiento de paramentos verticales interiores. (material) | 1.050 | 19.20 | 20.16 |
| mo025 | h | Oficial instalador de acabados flexibles. (mano de obra) | 0.153 | 2.43 | 0.37 |
| mo062 | h | Ayudante instalador de acabados flexibles. (mano de obra) | 0.153 | 1.51 | 0.23 |
| % | % | Costes directos complementarios | 2 % | 21.42 | 0.43 |
|  |  | Costes directos |  |  | 21.85 |
