# Remate de peldaño con revestimiento flexible o textil, mediante perfil en L perforado de latón, de 20x20 mm, con muescas antideslizantes, fijado mecánicamente

- Propiedad del archivo: CYPE INGENIEROS, S.A.
- Formato: FIEBDC-3/2002
- Ámbito geográfico: México
- Divisa: MXN
- Costes indirectos: 3.00 %
- Gastos generales: 13.00 %
- Beneficio industrial: 6.00 %
- IVA: 16.00 %

## R Revestimientos y lambrines

### RE Escaleras

#### REA Remates de peldaño

**REA020** m Remate de peldaño con revestimiento flexible o textil, mediante perfil en L perforado de latón, de 20x20 mm, con muescas antideslizantes, fijado mecánicamente.
Formación de remate de peldaño con revestimiento flexible o textil, mediante perfil en L perforado de latón, de 20 mm de anchura y 20 mm de altura, con muescas antideslizantes y agujeros avellanados. Incluso limpieza y preparación de la superficie soporte, replanteo y fijación del perfil con tornillos de acero.
Incluye: Limpieza y preparación de la superficie soporte. Replanteo. Corte, colocación y fijación del perfil.
Criterio de cuantificación de proyecto: Longitud medida según documentación gráfica de Proyecto.
Criterio de cuantificación de obra: Se medirá la longitud realmente ejecutada según especificaciones de Proyecto.

| Código | Ud | Descripción | Rendimiento | Precio | Importe |
|---|---|---|---|---|---|
| mt18rpe035a | m | Perfil en L perforado de latón, de 20 mm de anchura y 20 mm de altura, con muescas antideslizantes y agujeros avellanados, para remate de peldaño con revestimiento flexible o textil; incluso accesorios de fijación. (material) | 1.050 | 239.74 | 251.73 |
| mo023 | h | Oficial colocador de pisos. (mano de obra) | 0.063 | 78.26 | 4.93 |
| % | % | Herramienta menor | 2 % | 256.66 | 5.13 |
|  |  | Costes directos |  |  | 261.79 |
