# Remate de peldaño con revestimiento flexible o textil, mediante perfil en L de aluminio anodizado, de 40x20 mm, color bronce, con muescas antideslizantes, fijado con adhesivo

- Propiedad del archivo: CYPE INGENIEROS, S.A.
- Formato: FIEBDC-3/2002
- Ámbito geográfico: México
- Divisa: MXN
- Costes indirectos: 3.00 %
- Gastos generales: 13.00 %
- Beneficio industrial: 6.00 %
- IVA: 16.00 %

## R Revestimientos y lambrines

### RE Escaleras

#### REA Remates de peldaño

**REA020** m Remate de peldaño con revestimiento flexible o textil, mediante perfil en L de aluminio anodizado, de 40x20 mm, color bronce, con muescas antideslizantes, fijado con adhesivo.
Formación de remate de peldaño con revestimiento flexible o textil, mediante perfil en L de aluminio anodizado, de 40 mm de anchura y 20 mm de altura, color bronce, con muescas antideslizantes. Incluso limpieza y preparación de la superficie soporte, replanteo y fijación del perfil con adhesivo.
Incluye: Limpieza y preparación de la superficie soporte. Replanteo. Corte, colocación y fijación del perfil.
Criterio de cuantificación de proyecto: Longitud medida según documentación gráfica de Proyecto.
Criterio de cuantificación de obra: Se medirá la longitud realmente ejecutada según especificaciones de Proyecto.

| Código | Ud | Descripción | Rendimiento | Precio | Importe |
|---|---|---|---|---|---|
| mt18rpe030f | m | Perfil en L de aluminio anodizado, de 40 mm de anchura y 20 mm de altura, color bronce, con muescas antideslizantes para remate de peldaño con revestimiento flexible o textil; incluso adhesivo de fijación. (material) | 1.050 | 216.87 | 227.71 |
| mo023 | h | Oficial colocador de pisos. (mano de obra) | 0.063 | 78.26 | 4.93 |
| % | % | Herramienta menor | 2 % | 232.64 | 4.65 |
|  |  | Costes directos |  |  | 237.29 |
