# Remate de peldaño con revestimiento cerámico o de piedra natural

- Propiedad del archivo: CYPE INGENIEROS, S.A.
- Formato: FIEBDC-3/2002
- Ámbito geográfico: México
- Costes indirectos: 3.00 %
- Gastos generales: 13.00 %
- Beneficio industrial: 6.00 %
- IVA: 15.00 %

## R Revestimientos

### RE Escaleras

#### REA Remates de peldaño

**REA031** m Remate de peldaño con revestimiento cerámico o de piedra natural, mediante perfil de aluminio, de 7 mm de altura, con refuerzo de PVC de 35 mm de ancho color beige con muescas antideslizantes, fijado con adhesivo.
Formación de remate de peldaño con revestimiento cerámico o de piedra natural, mediante perfil de aluminio, de 7 mm de altura, con refuerzo de PVC de 35 mm de ancho color beige con muescas antideslizantes. Incluso parte proporcional de limpieza y preparación de la superficie soporte, replanteo y fijación del perfil con adhesivo y resolución de encuentros.
Incluye: Limpieza y preparación de la superficie soporte. Replanteo. Corte, colocación y fijación del perfil. Resolución de encuentros.
Criterio de medición de proyecto: Longitud medida según documentación gráfica de Proyecto.
Criterio de medición de obra: Se medirá la longitud realmente ejecutada según especificaciones de Proyecto.

| Código | Ud | Descripción | Rendimiento | Precio | Importe |
|---|---|---|---|---|---|
| mt18rpe065b | m | Perfil de aluminio, de 7 mm de altura, con refuerzo de PVC de 35 mm de ancho color beige con muescas antideslizantes, para remate de peldaño con revestimiento cerámico o de piedra natural. (material) | 1.050 | 15.67 | 16.45 |
| mo022 | h | Oficial colocador de pisos. (mano de obra) | 0.059 | 2.43 | 0.14 |
| % | % | Costes directos complementarios | 2 % | 16.59 | 0.33 |
|  |  | Costes directos |  |  | 16.92 |
