# Remate de peldaño con revestimiento cerámico o de piedra natural

- Propiedad del archivo: CYPE INGENIEROS, S.A.
- Formato: FIEBDC-3/2002
- Ámbito geográfico: México
- Divisa: MXN
- Costes indirectos: 3.00 %
- Gastos generales: 13.00 %
- Beneficio industrial: 6.00 %
- IVA: 16.00 %

## R Revestimientos y lambrines

### RE Escaleras

#### REA Remates de peldaño

**REA032** m Remate de peldaño con revestimiento cerámico o de piedra natural, mediante perfil de aluminio, de 11 mm de altura, con revestimiento de madera de afzelia, de 50 mm de anchura, con muescas antideslizantes, fijado con adhesivo.
Formación de remate de peldaño con revestimiento cerámico o de piedra natural, mediante perfil de aluminio, de 11 mm de altura, con revestimiento de madera de afzelia, de 50 mm de anchura, con muescas antideslizantes. Incluso limpieza y preparación de la superficie soporte, replanteo, fijación del perfil con adhesivo y resolución de encuentros.
Incluye: Limpieza y preparación de la superficie soporte. Replanteo. Corte, colocación y fijación del perfil. Resolución de encuentros.
Criterio de cuantificación de proyecto: Longitud medida según documentación gráfica de Proyecto.
Criterio de cuantificación de obra: Se medirá la longitud realmente ejecutada según especificaciones de Proyecto.

| Código | Ud | Descripción | Rendimiento | Precio | Importe |
|---|---|---|---|---|---|
| mt18rpe080a | m | Perfil de aluminio, de 11 mm de altura, con revestimiento de madera de afzelia, de 50 mm de anchura, con muescas antideslizantes, para remate de peldaño con revestimiento cerámico o de piedra natural. (material) | 1.050 | 561.64 | 589.72 |
| mo023 | h | Oficial colocador de pisos. (mano de obra) | 0.063 | 78.26 | 4.93 |
| % | % | Herramienta menor | 2 % | 594.65 | 11.89 |
|  |  | Costes directos |  |  | 606.54 |
