# Revestimiento con mortero acrílico y agregado proyectado

- Propiedad del archivo: CYPE INGENIEROS, S.A.
- Formato: FIEBDC-3/2002
- Ámbito geográfico: México
- Divisa: MXN
- Costes indirectos: 3.00 %
- Gastos generales: 13.00 %
- Beneficio industrial: 6.00 %
- IVA: 16.00 %

## R Revestimientos y lambrines

### RG Morteros y revestimientos acrílicos

#### RGA Revestimientos de agregado proyectado

**RGA010** m² Revestimiento con mortero acrílico y agregado proyectado.
Formación en fachadas de capa de acabado para revestimientos continuos, mediante la aplicación con llana metálica de mortero soporte para la proyección de agregado, color blanco, acabado granulado imitación piedra natural, compuesto por copolímeros acrílicos en dispersión acuosa, cargas de granulometría controlada y pigmentos extendedores seleccionados, con un rendimiento de 3 kg/m² y proyección manual o mecánica de agregado de mármol, procedente de machaqueo, de granulometría comprendida entre 3 y 4 mm. Incluso preparación de la superficie soporte, formación de juntas, rincones, aristas, remates en los encuentros con paramentos, revestimientos u otros elementos recibidos en su superficie.
Incluye: Preparación del paramento soporte. Aplicación del mortero soporte. Proyección del agregado.
Criterio de cuantificación de proyecto: Superficie medida según documentación gráfica de Proyecto, sin deducir huecos menores de 4 m² y deduciendo, en los huecos de superficie mayor de 4 m², el exceso sobre 4 m².
Criterio de cuantificación de obra: Se medirá la superficie realmente ejecutada según especificaciones de Proyecto, deduciendo, en los huecos de superficie mayor de 4 m², el exceso sobre 4 m².

| Código | Ud | Descripción | Rendimiento | Precio | Importe |
|---|---|---|---|---|---|
| mt28mar100a | kg | Mortero soporte para la proyección de agregado, color blanco, acabado granulado imitación piedra natural, compuesto por copolímeros acrílicos en dispersión acuosa, cargas de granulometría controlada y pigmentos extendedores seleccionados, de alta resistencia a la abrasión, impermeable al agua de lluvia, permeable al vapor de agua, antimoho y antiverdín y con resistencia a los rayos UV y a los álcalis, para aplicar con llana metálica. (material) | 3.000 | 90.85 | 272.55 |
| mt28mon020a | kg | Agregado de mármol, procedente de machaqueo, para proyectar sobre mortero, de granulometría comprendida entre 3 y 4 mm. (material) | 9.000 | 3.71 | 33.39 |
| op00tal020 |  | Taladro con batidora. | 1.000 | 0.00 | 0.00 |
| mo039 | h | Oficial revocador. (mano de obra) | 0.442 | 121.97 | 53.91 |
| mo111 | h | Peón revocador. (mano de obra) | 0.221 | 73.80 | 16.31 |
| % | % | Herramienta menor | 2 % | 376.16 | 7.52 |
|  |  | Costes directos |  |  | 383.68 |
