# Revestimiento térmico y acústico con mortero ligero de cal y granulados de corcho, sobre paramento interior

- Propiedad del archivo: CYPE INGENIEROS, S.A.
- Formato: FIEBDC-3/2002
- Ámbito geográfico: México
- Divisa: MXN
- Costes indirectos: 3.00 %
- Gastos generales: 13.00 %
- Beneficio industrial: 6.00 %
- IVA: 16.00 %

## R Revestimientos y lambrines

### RK Pinturas, morteros y revestimientos para aislamiento térmico y acústico

#### RKG Morteros de cal y granulados de corcho

**RKG010** m² Revestimiento térmico y acústico con mortero ligero de cal y granulados de corcho, sobre paramento interior.
Revestimiento térmico y acústico con mortero ligero, resistencia a compresión de 1,5 a 5 N/mm², color gris, compuesto por cal hidráulica natural, con resistencia a compresión de 3,5 a 10 N/mm², granulados de corcho de granulometría comprendida entre 0 y 3 mm, humo de sílice, perlita y piedra pómez, armado y reforzado con malla de fibra de vidrio, aplicado en capas sucesivas, de 20 mm de espesor total, a buena vista, aplicado manualmente, sobre paramento interior de mampostería cerámica, vertical, de hasta 3 m de altura. Incluso guardavivos de aluminio para la formación de aristas.
Criterio de valoración económica: El precio incluye la protección de los elementos del entorno que puedan verse afectados durante los trabajos y la resolución de puntos singulares.
Incluye: Preparación de la superficie soporte. Despiece de paños de trabajo. Preparación del mortero. Aplicación del mortero. Realización de juntas y puntos singulares. Curado del mortero.
Criterio de cuantificación de proyecto: Superficie medida según documentación gráfica de Proyecto, deduciendo el 50% de los huecos entre 2 y 4 m² y el 100% de los huecos mayores de 4 m², añadiendo a cambio, en estos últimos, la superficie de la parte interior del hueco, correspondiente al desarrollo de jambas y dinteles. En los huecos que no se deduzcan, o que se deduzcan parcialmente, están incluidos los trabajos de realizar la superficie interior del hueco.
Criterio de cuantificación de obra: Se medirá la superficie realmente ejecutada según especificaciones de Proyecto, deduciendo el 50% de los huecos entre 2 y 4 m² y el 100% de los huecos mayores de 4 m², añadiendo a cambio, en estos últimos, la superficie de la parte interior del hueco, correspondiente al desarrollo de jambas y dinteles. En los huecos que no se deduzcan, o que se deduzcan parcialmente, están incluidos los trabajos de realizar la superficie interior del hueco.

| Código | Ud | Descripción | Rendimiento | Precio | Importe |
|---|---|---|---|---|---|
| mt28mds010b | kg | Mortero ligero, resistencia a compresión de 1,5 a 5 N/mm², para uso en interiores o en exteriores, color gris, compuesto por cal hidráulica natural, con resistencia a compresión de 3,5 a 10 N/mm², granulados de corcho de granulometría comprendida entre 0 y 3 mm, humo de sílice, perlita y piedra pómez; conductividad térmica 0,037 W/(mK), Euroclase A1 de reacción al fuego, densidad 250 kg/m³. (material) | 5.200 | 77.83 | 404.72 |
| mt08aaa010a | m³ | Agua. (material) | 0.001 | 22.86 | 0.02 |
| mt28mds001b | m² | Malla de fibra de vidrio, de 10x20 mm de separación de malla, de 140 g/m² de masa superficial, 0,68 mm de espesor y de 1x50 m, para armar morteros. (material) | 1.050 | 46.48 | 48.80 |
| mt28mon030 | m | Junquillo de PVC. (material) | 0.750 | 6.24 | 4.68 |
| mt28vye040a | m | Guardavivos de aluminio, de 5 mm de espesor y 25 mm de desarrollo, para la protección de aristas. (material) | 0.200 | 36.73 | 7.35 |
| op00tal020 |  | Taladro con batidora. | 1.000 | 0.00 | 0.00 |
| mo039 | h | Oficial revocador. (mano de obra) | 0.536 | 119.98 | 64.31 |
| mo111 | h | Peón revocador. (mano de obra) | 0.325 | 72.60 | 23.60 |
| % | % | Herramienta menor | 2 % | 553.48 | 11.07 |
|  |  | Costes directos |  |  | 564.55 |
