# Barrera protectora reversible antigraffitis para fachadas

- Propiedad del archivo: CYPE INGENIEROS, S.A.
- Formato: FIEBDC-3/2002
- Ámbito geográfico: México
- Divisa: MXN
- Costes indirectos: 3.00 %
- Gastos generales: 13.00 %
- Beneficio industrial: 6.00 %
- IVA: 16.00 %

## R Revestimientos y lambrines

### RL Tratamientos superficiales de protección

#### RLA Antigraffitis

**RLA010** m² Barrera protectora reversible antigraffitis para fachadas.
Formación de barrera protectora reversible antigraffitis en paramentos exteriores de piedra natural, mediante la aplicación de impregnación incolora antigraffiti, a base de resinas acrílicas puras emulsionadas en agua, acabado mate, aplicada con brocha, rodillo o pistola de baja presión, en una mano (consumo medio: 100 g/m²) que mantiene el aspecto normal de la superficie soporte. Incluso limpieza de la superficie soporte.
Incluye: Limpieza de la superficie soporte. Aplicación de la mano de antigraffiti.
Criterio de cuantificación de proyecto: Superficie medida según documentación gráfica de Proyecto, con el mismo criterio que el soporte base.
Criterio de cuantificación de obra: Se medirá la superficie realmente ejecutada según especificaciones de Proyecto, con el mismo criterio que el soporte base.

| Código | Ud | Descripción | Rendimiento | Precio | Importe |
|---|---|---|---|---|---|
| mt27wav050a | l | Impregnación incolora antigraffiti, a base de resinas acrílicas puras emulsionadas en agua, acabado mate, impermeable al agua de lluvia y al dióxido de carbono, permeable al vapor de agua, antimoho y antiverdín, resistente a los rayos UV y a los álcalis, para aplicar con brocha, rodillo o pistola sobre soportes interiores o exteriores de cemento, concreto, piedra natural, tabiques de barro, fibrocemento o pinturas bien adheridas. (material) | 0.100 | 1448.25 | 144.83 |
| mo038 | h | Oficial pintor. (mano de obra) | 0.189 | 119.98 | 22.68 |
| % | % | Herramienta menor | 2 % | 167.51 | 3.35 |
|  |  | Costes directos |  |  | 170.86 |
