# Esmalte de dos componentes

- Propiedad del archivo: CYPE INGENIEROS, S.A.
- Formato: FIEBDC-3/2002
- Ámbito geográfico: México
- Costes indirectos: 3.00 %
- Gastos generales: 13.00 %
- Beneficio industrial: 6.00 %
- IVA: 15.00 %

## R Revestimientos y lambrines

### RO Pinturas para uso específico

#### ROA Uso alimentario

**ROA010** m² Esmalte de dos componentes, a base de resinas epoxídicas sin disolvente, color verde, acabado brillante, aplicado en dos manos, con un espesor mínimo de película seca de 25 micras por mano (rendimiento: 0,125 l/m²), sobre superficies interiores de tanques o silos de acero para uso alimentario.
Formación de capa protectora sobre superficies interiores de tanques o silos de acero para uso alimentario, mediante la aplicación en dos manos de esmalte de dos componentes, a base de resinas epoxídicas sin disolvente, color verde, acabado brillante, anticorrosivo, exento de toxicidad migratoria, con un espesor mínimo de película seca de 25 micras por mano (rendimiento: 0,125 l/m²).
Incluye: Preparación de la mezcla. Aplicación de dos manos de acabado.
Criterio de cuantificación de proyecto: Superficie medida según documentación gráfica de Proyecto, con el mismo criterio que el soporte base.
Criterio de cuantificación de obra: Se medirá la superficie realmente ejecutada según especificaciones de Proyecto, con el mismo criterio que el soporte base.

| Código | Ud | Descripción | Rendimiento | Precio | Importe |
|---|---|---|---|---|---|
| mt27edj020c | l | Esmalte de dos componentes, a base de resinas epoxídicas sin disolvente, color verde, acabado brillante, anticorrosivo, exento de toxicidad migratoria, aplicado con brocha, rodillo o pistola. (material) | 0.250 | 48.36 | 12.09 |
| op00tal020 |  | Taladro con batidora. | 1.000 | 0.00 | 0.00 |
| mo037 | h | Oficial pintor. (mano de obra) | 0.176 | 2.43 | 0.43 |
| mo074 | h | Ayudante pintor. (mano de obra) | 0.176 | 1.51 | 0.27 |
| % | % | Costes directos complementarios | 2 % | 12.79 | 0.26 |
|  |  | Costes directos |  |  | 13.05 |
