# Esmalte de dos componentes

- Propiedad del archivo: CYPE INGENIEROS, S.A.
- Formato: FIEBDC-3/2002
- Ámbito geográfico: México
- Costes indirectos: 3.00 %
- Gastos generales: 13.00 %
- Beneficio industrial: 6.00 %
- IVA: 16.00 %

## R Revestimientos y lambrines

### RO Pinturas para uso específico

#### ROO Tratamientos de suelos

**ROO010** m² Esmalte de dos componentes, acabado brillante, a base de resinas acrílicas hidroxiladas en combinación con pigmentos inertes y endurecedor isocianato alifático polifuncional, color blanco, aplicado en dos manos (rendimiento: 0,0769 l/m² cada mano), sobre superficies exteriores de concreto o de mortero autonivelante, en suelos de garajes (sin incluir la preparación del soporte).
Suministro y aplicación de pintura sobre superficies exteriores de concreto o de mortero autonivelante, para uso en suelos de garajes, mediante la aplicación con rodillo de pelo corto o pistola air-less de una primera mano de esmalte de dos componentes, acabado brillante, a base de resinas acrílicas hidroxiladas en combinación con pigmentos inertes y endurecedor isocianato alifático polifuncional, color blanco, diluida con un 15% de disolvente formulado a base de una mezcla de hidrocarburos aromáticos, y una segunda mano del mismo producto diluida con un 5% de disolvente, (rendimiento: 0,0769 l/m² cada mano). Incluso parte proporcional de limpieza de la superficie soporte y preparación de la mezcla. Sin incluir la preparación del soporte.
Incluye: Limpieza general de la superficie soporte. Preparación de la mezcla. Aplicación de dos manos de acabado.
Criterio de cuantificación de proyecto: Superficie medida según documentación gráfica de Proyecto, con el mismo criterio que el soporte base.
Criterio de cuantificación de obra: Se medirá la superficie realmente ejecutada según especificaciones de Proyecto, con el mismo criterio que el soporte base.

| Código | Ud | Descripción | Rendimiento | Precio | Importe |
|---|---|---|---|---|---|
| mt27edj030c | l | Esmalte de dos componentes para exterior, acabado brillante, a base de resinas acrílicas hidroxiladas en combinación con pigmentos inertes y endurecedor isocianato alifático polifuncional, color blanco, aplicado con brocha, rodillo o pistola. (material) | 0.154 | 21.14 | 3.26 |
| mt27wad130a | l | Diluyente formulado a base de hidrocarburos aromáticos. (material) | 0.015 | 3.72 | 0.06 |
| op00tal020 |  | Taladro con batidora. | 1.000 | 0.00 | 0.00 |
| mo038 | h | Oficial pintor. (mano de obra) | 0.106 | 2.62 | 0.28 |
| mo076 | h | Ayudante pintor. (mano de obra) | 0.106 | 1.38 | 0.15 |
| % | % | Herramienta menor | 2 % | 3.75 | 0.08 |
|  |  | Costes directos |  |  | 3.83 |
