# Contrapiso de concreto ligero

- Propiedad del archivo: CYPE INGENIEROS, S.A.
- Formato: FIEBDC-3/2002
- Ámbito geográfico: México
- Divisa: MXN
- Costes indirectos: 3.00 %
- Gastos generales: 13.00 %
- Beneficio industrial: 6.00 %
- IVA: 16.00 %

## R Revestimientos y lambrines

### RS Pisos

#### RSB Contrapisos y grandes recrecidos

**RSB015** m² Contrapiso de concreto ligero.
Contrapiso, de 6 cm de espesor, de concreto ligero, de resistencia a compresión 2,0 MPa y 690 kg/m³ de densidad, confeccionado en obra con arcilla expandida y cemento gris, acabado con capa de regularización de mortero de cemento, confeccionado en obra, dosificación 1:6 de 2 cm de espesor, flotada y limpia. Incluso banda de panel rígido de poliestireno expandido para la preparación de las juntas perimetrales de dilatación.
Incluye: Replanteo y marcado de niveles. Preparación de las juntas perimetrales de dilatación. Puesta en obra del concreto. Formación de juntas de retracción. Colado, extendido y regleado del mortero de regularización. Curado del mortero.
Criterio de cuantificación de proyecto: Superficie medida según documentación gráfica de Proyecto.
Criterio de cuantificación de obra: Se medirá la superficie realmente ejecutada según especificaciones de Proyecto, sin deducir la superficie ocupada por las columnas situados dentro de su perímetro.

| Código | Ud | Descripción | Rendimiento | Precio | Importe |
|---|---|---|---|---|---|
| mt16pea020a | m² | Panel rígido de poliestireno expandido, mecanizado lateral recto, de 10 mm de espesor, resistencia térmica 0,25 m²K/W, conductividad térmica 0,036 W/(mK), para junta de contracción. (material) | 0.050 | 27.26 | 1.36 |
| mt01arl030b | m³ | Arcilla expandida, suministrada en sacos Big Bag. (material) | 0.063 | 2131.92 | 134.31 |
| mt08cem000f | kg | Cemento gris en sacos. (material) | 12.000 | 2.24 | 26.88 |
| mt08aaa010a | m³ | Agua. (material) | 0.003 | 22.86 | 0.07 |
| mt09mor010c | m³ | Mortero de cemento CEM II/B-P 32,5 N tipo M-5, confeccionado en obra con 250 kg/m³ de cemento y una proporción en volumen 1/6. (material) | 0.020 | 1690.11 | 33.80 |
| mq06hor010 | h | Revolvedora de concreto eléctrica con una capacidad de amasado de 160 l. (maquinaria) | 0.038 | 53.58 | 2.04 |
| mo020 | h | Oficial albañil. (mano de obra) | 0.278 | 119.98 | 33.35 |
| mo113 | h | Cabo albañil. (mano de obra) | 0.278 | 70.30 | 19.54 |
| % | % | Herramienta menor | 2 % | 251.35 | 5.03 |
|  |  | Costes directos |  |  | 256.38 |
