# Contrapiso interior de mortero ligero autonivelante de cemento

- Propiedad del archivo: CYPE INGENIEROS, S.A.
- Formato: FIEBDC-3/2002
- Ámbito geográfico: México
- Costes indirectos: 3.00 %
- Gastos generales: 13.00 %
- Beneficio industrial: 6.00 %
- IVA: 16.00 %

## R Acabados

### RS Suelos y pisos

#### RSB Bases de pavimentación y grandes recrecidos

**RSB023** m² Contrapiso interior de mortero ligero autonivelante de cemento, Corkland "GRUPO PUMA", tipo CT-C12-F3, de 40 mm de espesor, vertido sobre soporte de concreto reforzado o mortero para formación de recrecidos, previa imprimación de la superficie soporte con Compac Puma "GRUPO PUMA", que actúa como puente de unión (sin incluir la preparación del soporte), mediante aplicación mecánica (con mezcladora-bombeadora).
Incluye: Replanteo y marcado de niveles. Preparación de las juntas perimetrales de dilatación. Imprimación de la superficie soporte. Extendido del mortero mediante bombeo. Regleado del mortero. Formación de juntas de retracción. Curado del mortero.

| Código | Ud | Descripción | Rendimiento | Precio | Importe |
|---|---|---|---|---|---|
| mt09mcp200l | kg | Mortero ligero autonivelante "GRUPO PUMA", tipo CT C12 F3, compuesto por cementos, aditivos, agregados y granulados de corcho seleccionados, densidad 1500 kg/m³, resistencia a compresión > 12.000 kN/m² y resistencia a flexión > 3.000 kN/m², para espesores hasta 5 cm, usado en nivelación de pisos. (material) | 54.000 | 0.43 | 23.22 |
| mt09mcp210a | l | Imprimación tapaporos y puente de adherencia Compac Puma "GRUPO PUMA", aplicada para regularizar la porosidad y mejorar la adherencia de los soportes porosos con absorción, a base de látex. (material) | 0.110 | 5.08 | 0.56 |
| mt16pea020a | m² | Panel rígido de poliestireno expandido, mecanizado lateral recto, de 10 mm de espesor, resistencia térmica 0,25 m²K/W, conductividad térmica 0,036 W/(mK), para junta de contracción. (material) | 0.100 | 1.23 | 0.12 |
| mq06pym020 | h | Mezcladora-bombeadora para morteros autonivelantes. (maquinaria) | 0.100 | 7.48 | 0.75 |
| mo029 | h | Oficial aplicador de mortero autonivelante. (mano de obra) | 0.118 | 3.02 | 0.36 |
| mo064 | h | Ayudante aplicador de mortero autonivelante. (mano de obra) | 0.118 | 2.13 | 0.25 |
| % | % | Costes directos complementarios | 2 % | 25.26 | 0.51 |
|  |  | Costes directos |  |  | 25.77 |
