# Zoclo de concreto polímero

- Propiedad del archivo: CYPE INGENIEROS, S.A.
- Formato: FIEBDC-3/2002
- Ámbito geográfico: México
- Divisa: MXN
- Costes indirectos: 3.00 %
- Gastos generales: 13.00 %
- Beneficio industrial: 6.00 %
- IVA: 16.00 %

## R Revestimientos y lambrines

### RS Pisos

#### RSD Complementos para pisos

**RSD020** m Zoclo de concreto polímero, de 94x7 mm, acabado brillo, asentado con adhesivo cementoso flexible y de gran adherencia, C2 S2. Emboquillado con masilla de poliuretano impermeable, dejando una separación de 5 mm.
Zoclo de concreto polímero, de 94x7 mm, acabado brillo, formado por arena de mármol y resina de poliéster, asentado con adhesivo cementoso flexible y de gran adherencia, C2 S2 y emboquillado con masilla de poliuretano impermeable, dejando una separación de 5 mm. Incluso preparación y regularización de la superficie soporte, cortes, resolución de esquinas, uniones y encuentros, y limpieza final.
Incluye: Replanteo de las piezas. Corte de las piezas y formación de encajes en esquinas y rincones. Colocación del zoclo. Emboquillado.
Criterio de cuantificación de proyecto: Longitud medida según documentación gráfica de Proyecto, sin incluir huecos de puertas. No se ha incrementado la cuantificación por roturas y recortes, ya que en la descomposición se ha considerado un 5% más de piezas.
Criterio de cuantificación de obra: Se medirá la longitud realmente ejecutada según especificaciones de Proyecto.

| Código | Ud | Descripción | Rendimiento | Precio | Importe |
|---|---|---|---|---|---|
| mt20wwa040 | kg | Adhesivo cementoso flexible y de gran adherencia, C2 S2. (material) | 0.100 | 8.48 | 0.85 |
| mt18rpp100c | m | Zoclo de concreto polímero, de 94x7 mm, acabado brillo, formado por arena de mármol y resina de poliéster. (material) | 1.050 | 127.06 | 133.41 |
| mt20wwa035 | Ud | Bote de imprimación para masillas (250 cm³). (material) | 0.010 | 90.65 | 0.91 |
| mt20wwa030 | Ud | Bote de masilla de poliuretano impermeable (310 cm³). (material) | 0.020 | 124.02 | 2.48 |
| mo023 | h | Oficial colocador de pisos. (mano de obra) | 0.188 | 78.26 | 14.71 |
| % | % | Herramienta menor | 2 % | 152.36 | 3.05 |
|  |  | Costes directos |  |  | 155.41 |
