# Revestimiento de piso industrial, sistema Ucrete "MBCC de Sika"

- Propiedad del archivo: CYPE INGENIEROS, S.A.
- Formato: FIEBDC-3/2002
- Ámbito geográfico: México
- Divisa: MXN
- Costes indirectos: 3.00 %
- Gastos generales: 13.00 %
- Beneficio industrial: 6.00 %
- IVA: 16.00 %

## R Revestimientos y lambrines

### RS Pisos

#### RSI Sistemas de pisos industriales y decorativos

**RSI030** m² Revestimiento de piso industrial, sistema Ucrete "MBCC de Sika".
Revestimiento de piso industrial, realizado sobre base de concreto endurecido, con el sistema sistema UCRETE DP "MBCC de Sika", apto para uso alimentario, mediante la aplicación sucesiva de: capa de rodadura 6 mm de espesor, con revestimiento de resina de poliuretano y cemento, Ucrete DP 10 "MBCC de Sika", de textura fina, y capa de sellado, con pasta Ucrete DP Topcoat "MBCC de Sika", de color crema.
Criterio de valoración económica: El precio no incluye la superficie soporte ni la ejecución y el sellado de las juntas.
Incluye: Limpieza de la superficie soporte. Replanteo de las juntas y paños de trabajo. Colado, extendido y nivelación de la mezcla. Espolvoreo con agregado sobre el mortero fresco. Aplicación de la capa de sellado. Limpieza final del piso.
Criterio de cuantificación de proyecto: Superficie medida en proyección horizontal, según documentación gráfica de Proyecto.
Criterio de cuantificación de obra: Se medirá, en proyección horizontal, la superficie realmente ejecutada según especificaciones de Proyecto.

| Código | Ud | Descripción | Rendimiento | Precio | Importe |
|---|---|---|---|---|---|
| mt09bnc320aa | kg | Mortero polimérico de tres componentes (resina, endurecedor y agregados activos), a base de resina de poliuretano y cemento, sin disolventes, Ucrete DP Basecoat B4 "MBCC de Sika", acabado antideslizante, resistencia a tracción de 2,0 N/mm², y profundidad máxima de desgaste de 0,5 micras, con una resistencia al impacto de 4 N·m; de aplicación como capa base de 4 mm de espesor, con muy bajo contenido de sustancias orgánicas volátiles (VOC), para pisos de altas solicitaciones del sistema Ucrete. (material) | 2.350 | 70.66 | 166.05 |
| mt09bnc320fa | kg | Mortero polimérico de tres componentes (resina, endurecedor y agregados activos), a base de resina de poliuretano y cemento, sin disolventes, Ucrete DP Basecoat B6 "MBCC de Sika", acabado antideslizante, resistencia a tracción de 2,0 N/mm², y profundidad máxima de desgaste de 0,5 micras, con una resistencia al impacto de 4 N·m; de aplicación como capa base de 6 mm de espesor, con muy bajo contenido de sustancias orgánicas volátiles (VOC), para pisos de altas solicitaciones del sistema Ucrete. (material) | 11.000 | 61.27 | 673.97 |
| mt15bas130c | kg | Agregado de cuarzo natural, MasterTop F5 "MBCC de Sika", de granulometría comprendida entre 0,4 y 1,0 mm, para utilizar como carga mineral en combinación con resinas epoxi o poliuretano. (material) | 4.500 | 21.92 | 98.64 |
| mt09bnc350e | kg | Revestimiento polimérico de cuatro componentes (resina, endurecedor, agregados activos y pigmentos), Ucrete DP Topcoat "MBCC de Sika", a base de resina de poliuretano y cemento, de color crema, con muy bajo contenido de sustancias orgánicas volátiles (VOC), de alta resistencia al impacto, con resistencia a temperaturas elevadas y con alta resistencia a los agentes químicos, para el sellado de pavimentos para uso alimentario del sistema Ucrete DP. (material) | 0.800 | 190.56 | 152.45 |
| op00tal020 |  | Taladro con batidora. | 1.000 | 0.00 | 0.00 |
| mo121 | h | Oficial 1ª aplicador de pavimentos industriales. (mano de obra) | 0.278 | 119.98 | 33.35 |
| mo122 | h | Ayudante aplicador de pavimentos industriales. (mano de obra) | 0.404 | 73.05 | 29.51 |
| % | % | Herramienta menor | 2 % | 1153.97 | 23.08 |
|  |  | Costes directos |  |  | 1177.05 |
