# Perfil de aluminio recubierto con madera, para junta de muro divisorio (para uniones en desnivel)

- Propiedad del archivo: CYPE INGENIEROS, S.A.
- Formato: FIEBDC-3/2002
- Ámbito geográfico: México
- Divisa: MXN
- Costes indirectos: 3.00 %
- Gastos generales: 13.00 %
- Beneficio industrial: 6.00 %
- IVA: 16.00 %

## R Revestimientos y lambrines

### RS Pisos

#### RSM De madera

**RSM060** m Perfil de aluminio recubierto con madera, para junta de muro divisorio (para uniones en desnivel).
Suministro y colocación de perfil de aluminio recubierto con madera, usado en junta de muro divisorio (para uniones en desnivel).
Incluye: Replanteo de las piezas según su longitud. Corte de las piezas. Fijación de las piezas.
Criterio de cuantificación de proyecto: Longitud medida según documentación gráfica de Proyecto.
Criterio de cuantificación de obra: Se medirá la longitud realmente ejecutada según especificaciones de Proyecto.

| Código | Ud | Descripción | Rendimiento | Precio | Importe |
|---|---|---|---|---|---|
| mt18mva120b | m | Perfil para junta de partición, para pisos a distinto nivel, aluminio recubierto con madera. (material) | 1.050 | 95.13 | 99.89 |
| mo025 | h | Oficial instalador de pisos de madera. (mano de obra) | 0.177 | 91.12 | 16.13 |
| % | % | Herramienta menor | 3 % | 116.02 | 3.48 |
|  |  | Costes directos |  |  | 119.50 |
