# Piso vinílico homogéneo, antideslizante, para uso en cuartos húmedos, en rollo

- Propiedad del archivo: CYPE INGENIEROS, S.A.
- Formato: FIEBDC-3/2002
- Ámbito geográfico: México
- Divisa: MXN
- Costes indirectos: 3.00 %
- Gastos generales: 13.00 %
- Beneficio industrial: 6.00 %
- IVA: 16.00 %

## R Revestimientos y lambrines

### RS Pisos

#### RSS De caucho, de linóleo y vinílicos

**RSS036** m² Piso vinílico homogéneo, antideslizante, para uso en cuartos húmedos, en rollo.
Piso vinílico homogéneo, antideslizante, para uso en cuartos húmedos, de 2,0 mm de espesor, con taquetes en relieve, color a elegir; suministrado en rollos de 200 cm de anchura; peso total: 3150 g/m²; clasificación al uso, según ISO 10874: clase 23 para uso doméstico; clase 34 para uso comercial; clase 43 para uso industrial; Euroclase Bfl-s1 de reacción al fuego. Colocación en obra: con adhesivo de poliuretano bicomponente para aplicar en interiores y exteriores, para el aplicación de adhesivo a pavimentos de PVC, sobre capa fina de nivelación.
Criterio de valoración económica: El precio no incluye la capa fina de nivelación.
Incluye: Replanteo y recorte del piso. Aplicación del adhesivo. Instalación del piso. Soldado de unión y juntas entre rollos. Resolución de encuentros y puntos singulares. Eliminación y limpieza del material sobrante. Limpieza final del piso.
Criterio de cuantificación de proyecto: Superficie útil, medida según documentación gráfica de Proyecto, deduciendo los huecos de superficie mayor de 1 m².
Criterio de cuantificación de obra: Se medirá la superficie realmente ejecutada según especificaciones de Proyecto, deduciendo los huecos de superficie mayor de 1 m².

| Código | Ud | Descripción | Rendimiento | Precio | Importe |
|---|---|---|---|---|---|
| mt18adq010a | kg | Adhesivo de poliuretano bicomponente para aplicar en interiores y exteriores, para el aplicación de adhesivo a pavimentos de PVC, sin disolventes ni plastificantes, color beige. (material) | 0.225 | 105.48 | 23.73 |
| mt18dsi040a | m² | Lámina homogénea de PVC, antideslizante, para uso en cuartos húmedos, de 2 mm de espesor, con taquetes en relieve, color a elegir; suministrada en rollos de 200 cm de anchura; peso total: 3150 g/m²; clasificación al uso, según ISO 10874: clase 23 para uso doméstico; clase 34 para uso comercial; clase 43 para uso industrial; Euroclase Bfl-s1 de reacción al fuego. (material) | 1.100 | 504.82 | 555.30 |
| op00tra010 |  | Trazador de juntas. | 1.000 | 0.00 | 0.00 |
| op00cor040 |  | Cortadora de bordes. | 1.000 | 0.00 | 0.00 |
| mo026 | h | Oficial instalador de acabados flexibles. (mano de obra) | 0.545 | 121.97 | 66.47 |
| mo064 | h | Ayudante instalador de acabados flexibles. (mano de obra) | 0.303 | 74.26 | 22.50 |
| % | % | Herramienta menor | 2 % | 668.00 | 13.36 |
|  |  | Costes directos |  |  | 681.36 |
