# Zoclo semirrígido de PVC expandido, de 80 mm de altura, fijado con adhesivo

- Propiedad del archivo: CYPE INGENIEROS, S.A.
- Formato: FIEBDC-3/2002
- Ámbito geográfico: México
- Divisa: MXN
- Costes indirectos: 3.00 %
- Gastos generales: 13.00 %
- Beneficio industrial: 6.00 %
- IVA: 16.00 %

## R Revestimientos y lambrines

### RS Pisos

#### RSS Flexibles

**RSS100** m Zoclo semirrígido de PVC expandido, de 80 mm de altura, fijado con adhesivo.
Zoclo semirrígido de PVC expandido, de 80 mm de altura y 5 mm de espesor, color. Incluso limpieza y preparación de la superficie soporte, replanteo y fijación del zoclo con adhesivo.
Incluye: Limpieza y preparación de la superficie soporte. Replanteo. Corte, colocación y fijación del zoclo.
Criterio de cuantificación de proyecto: Longitud medida según documentación gráfica de Proyecto, sin incluir huecos de puertas. No se ha incrementado la cuantificación por roturas y recortes, ya que en la descomposición se ha considerado un 5% más de piezas.
Criterio de cuantificación de obra: Se medirá la longitud realmente ejecutada según especificaciones de Proyecto.

| Código | Ud | Descripción | Rendimiento | Precio | Importe |
|---|---|---|---|---|---|
| mt18dww020a | l | Adhesivo de cloropreno, de base solvente monocomponente. (material) | 0.080 | 77.90 | 6.23 |
| mt18rpv020b | m | Zoclo semirrígido de PVC expandido, de 80 mm de altura y 5 mm de espesor, color, suministrado en tramos de 3 m de longitud. (material) | 1.050 | 84.71 | 88.95 |
| op00pis010 |  | Pistola de aire caliente para soldadura de materiales termoplásticos. | 1.000 | 0.00 | 0.00 |
| mo026 | h | Oficial instalador de acabados flexibles. (mano de obra) | 0.150 | 78.26 | 11.74 |
| % | % | Herramienta menor | 2 % | 106.92 | 2.14 |
|  |  | Costes directos |  |  | 109.06 |
