# Encuentro de falso plafón continuo de placas de escayola con paramento vertical

- Propiedad del archivo: CYPE INGENIEROS, S.A.
- Formato: FIEBDC-3/2002
- Ámbito geográfico: México
- Divisa: MXN
- Costes indirectos: 3.00 %
- Gastos generales: 13.00 %
- Beneficio industrial: 6.00 %
- IVA: 16.00 %

## R Revestimientos y lambrines

### RT Falsos plafones en interiores

#### RTA Continuos, de placas de escayola

**RTA022** m Encuentro de falso plafón continuo de placas de escayola con paramento vertical.
Formación de encuentro entre el falso plafón continuo de placas de escayola y el paramento vertical, mediante la fijación al paramento de moldura prefabricada de escayola de 4x4 cm, para apoyo perimetral de las placas; dejando una separación mínima de 5 mm entre las placas y el paramento. Incluso cola para escayola para la fijación de las piezas.
Incluye: Replanteo y trazo en el paramento. Presentación y corte de las piezas. Humectación de la base de fijación. Extendido de la cola. Colocación y emboquillado de las piezas. Repaso de encuentros entre piezas, esquinas y rincones.
Criterio de cuantificación de proyecto: Longitud medida según documentación gráfica de Proyecto.
Criterio de cuantificación de obra: Se medirá la longitud realmente ejecutada según especificaciones de Proyecto.

| Código | Ud | Descripción | Rendimiento | Precio | Importe |
|---|---|---|---|---|---|
| mt09eyc030 | kg | Cola para escayola. (material) | 0.150 | 5.13 | 0.77 |
| mt12fre010ad | m | Moldura de escayola, de 4x4 cm, para solución perimetral de falso plafón. (material) | 1.100 | 27.78 | 30.56 |
| mo035 | h | Oficial escayolista. (mano de obra) | 0.151 | 119.98 | 18.12 |
| mo117 | h | Peón escayolista. (mano de obra) | 0.151 | 70.30 | 10.62 |
| % | % | Herramienta menor | 2 % | 60.07 | 1.20 |
|  |  | Costes directos |  |  | 61.27 |
