# Falso plafón reticular, situado a una altura menor de 4 m, de placas de escayola fisurada, con perfilería oculta

- Propiedad del archivo: CYPE INGENIEROS, S.A.
- Formato: FIEBDC-3/2002
- Ámbito geográfico: México
- Costes indirectos: 3.00 %
- Gastos generales: 13.00 %
- Beneficio industrial: 6.00 %
- IVA: 16.00 %

## R Revestimientos y lambrines

### RT Falsos plafones

#### RTB Registrables, de placas de escayola

**RTB025** m² Falso plafón reticular, situado a una altura menor de 4 m, de placas de escayola fisurada, con perfilería oculta.
Suministro y montaje de falso plafón reticular, situado a una altura menor de 4 m, constituido por placas de escayola fisurada, suspendidas de la losa mediante una perfilería oculta, comprendiendo perfiles primarios, secundarios y angulares de remate fijados al techo mediante varillas de acero galvanizado. Incluso parte proporcional de accesorios de fijación, completamente instalado.
Incluye: Replanteo de los ejes de la trama modular. Nivelación y colocación de los perfiles perimetrales. Replanteo de los perfiles principales de la trama. Señalización de los puntos de anclaje a la losa. Nivelación y suspensión de los perfiles principales y secundarios de la trama. Colocación de las placas.
Criterio de cuantificación de proyecto: Superficie medida entre paramentos, según documentación gráfica de Proyecto, sin descontar huecos para instalaciones.
Criterio de cuantificación de obra: Se medirá la superficie realmente ejecutada según especificaciones de Proyecto, sin descontar huecos para instalaciones.

| Código | Ud | Descripción | Rendimiento | Precio | Importe |
|---|---|---|---|---|---|
| mt12fac020b | Ud | Varilla metálica de acero galvanizado de 6 mm de diámetro. (material) | 1.000 | 0.32 | 0.32 |
| mt12fac040a | m | Perfilería oculta U, Z o T, para techos registrables, incluso parte proporcional de piezas complementarias y especiales. (material) | 4.000 | 1.58 | 6.32 |
| mt12fac060 | Ud | Perfilería angular para remates perimetrales. (material) | 0.600 | 0.61 | 0.37 |
| mt12fac050 | Ud | Accesorios para la instalación de falsos plafones registrables. (material) | 0.200 | 1.59 | 0.32 |
| mt12fpe020b | m² | Placa de escayola, fisurada, apoyada sobre perfilería oculta, para techos registrables, 60x60 cm. (material) | 1.030 | 6.01 | 6.19 |
| op00fre010 |  | Fresadora. | 1.000 | 0.00 | 0.00 |
| op00ato010 |  | Atornillador. | 1.000 | 0.00 | 0.00 |
| mo035 | h | Oficial escayolista. (mano de obra) | 0.306 | 2.24 | 0.69 |
| mo117 | h | Peón escayolista. (mano de obra) | 0.306 | 1.13 | 0.35 |
| % | % | Costes directos complementarios | 2 % | 14.56 | 0.29 |
|  |  | Costes directos |  |  | 14.85 |
