# Falso plafón reticular

- Propiedad del archivo: CYPE INGENIEROS, S.A.
- Formato: FIEBDC-3/2002
- Ámbito geográfico: México
- Costes indirectos: 3.00 %
- Gastos generales: 13.00 %
- Beneficio industrial: 6.00 %
- IVA: 16.00 %

## R Revestimientos y lambrines

### RT Falsos plafones

#### RTB Registrables, de placas de escayola

**RTB028** m² Falso plafón reticular, situado a una altura mayor o igual a 4 m, sistema Placo Prima "PLACO", formado por placa de escayola, granulada, gama Básica modelo Capri "PLACO", de 600x600 mm y 19 mm de espesor, con perfilería semioculta.
Suministro y montaje de falso plafón reticular, situado a una altura mayor o igual a 4 m, sistema Placo Prima "PLACO", constituido por placa de escayola, granulada, gama Básica modelo Capri "PLACO", de 600x600 mm y 19 mm de espesor, apoyada sobre perfilería semioculta con suela de 15 mm de anchura, suspendida de la losa mediante perfilería de acero galvanizado, de color blanco, comprendiendo perfil metálico angular Quick-lock "PLACO", de 3000 mm de longitud y 22x22 mm de sección, perfil metálico primario Quick-lock "PLACO", de 3600 mm de longitud y 15x38 mm de sección, perfil metálico secundario Quick-lock "PLACO", de 1200 mm de longitud y 15x38 mm de sección y perfil metálico secundario Quick-lock "PLACO", de 600 mm de longitud y 15x38 mm de sección, fijados al techo mediante varilla lisa regulable de 4 mm de diámetro y cuelgues rápidos Quick-lock "PLACO". Incluso parte proporcional de accesorios de fijación, completamente instalado.
Incluye: Replanteo de los ejes de la trama modular. Nivelación y colocación de los perfiles angulares. Replanteo de los perfiles primarios de la trama. Señalización de los puntos de anclaje a la losa. Nivelación y suspensión de los perfiles primarios y secundarios de la trama. Colocación de las placas.
Criterio de cuantificación de proyecto: Superficie medida entre paramentos, según documentación gráfica de Proyecto, sin descontar huecos para instalaciones.
Criterio de cuantificación de obra: Se medirá la superficie realmente ejecutada según especificaciones de Proyecto, sin descontar huecos para instalaciones.

| Código | Ud | Descripción | Rendimiento | Precio | Importe |
|---|---|---|---|---|---|
| mt12plp100a | m | Perfil metálico angular de acero galvanizado, Quick-lock "PLACO", color blanco, fabricado mediante laminación en frío, de 3000 mm de longitud, 22x22 mm de sección y 0,5 mm de espesor, para la realización de falsos plafones registrables. (material) | 0.500 | 1.08 | 0.54 |
| mt12ple100 | Ud | Varilla lisa regulable con gancho "PLACO", de 4 mm de diámetro y 1000 mm de longitud. (material) | 0.830 | 1.64 | 1.36 |
| mt12psg220 | Ud | Fijación compuesta por taquete y tornillo 5x27. (material) | 0.830 | 0.06 | 0.05 |
| mt12ple090 | Ud | Pieza de cuelgue rápido Quick-lock "PLACO". (material) | 0.830 | 1.13 | 0.94 |
| mt12plp090c | m | Perfil metálico primario de acero galvanizado, Quick-lock "PLACO" color blanco, fabricado mediante laminación en frío, de 3600 mm de longitud, 15x38 mm de sección, para la realización de falsos plafones registrables. (material) | 0.830 | 1.96 | 1.63 |
| mt12plp090f | m | Perfil metálico secundario de acero galvanizado, Quick-lock "PLACO" color blanco, fabricado mediante laminación en frío, de 1200 mm de longitud, 15x38 mm de sección, para la realización de falsos plafones registrables. (material) | 1.660 | 1.96 | 3.25 |
| mt12plp090i | m | Perfil metálico secundario de acero galvanizado, Quick-lock "PLACO" color blanco, fabricado mediante laminación en frío, de 600 mm de longitud, 15x38 mm de sección, para la realización de falsos plafones registrables. (material) | 0.830 | 1.96 | 1.63 |
| mt12plk040se | m² | Placa de escayola, granulada, gama Básica modelo Capri "PLACO", de 600x600 mm 19 mm de espesor, apoyada sobre perfilería semioculta con suela de 15 mm de anchura, para la realización de falsos plafones registrables Decogips. (material) | 1.030 | 7.05 | 7.26 |
| op00fre010 |  | Fresadora. | 1.000 | 0.00 | 0.00 |
| op00ato010 |  | Atornillador. | 1.000 | 0.00 | 0.00 |
| mo035 | h | Oficial escayolista. (mano de obra) | 0.311 | 2.24 | 0.70 |
| mo073 | h | Ayudante escayolista. (mano de obra) | 0.311 | 1.18 | 0.37 |
| % | % | Costes directos complementarios | 2 % | 17.73 | 0.35 |
|  |  | Costes directos |  |  | 18.08 |
