# Falso plafón continuo

- Propiedad del archivo: CYPE INGENIEROS, S.A.
- Formato: FIEBDC-3/2002
- Ámbito geográfico: México
- Costes indirectos: 3.00 %
- Gastos generales: 13.00 %
- Beneficio industrial: 6.00 %
- IVA: 16.00 %

## R Revestimientos y lambrines

### RT Falsos plafones

#### RTC Continuos, de placas de yeso

**RTC016** m² Falso plafón continuo, situado a una altura mayor o igual a 4 m, liso D114 "KNAUF" con estructura metálica (12,5+12,5+47), formado por dos placas de yeso DF / - 1200 / longitud / 12,5 / borde afinado, cortafuego "KNAUF".
Suministro y montaje de falso plafón continuo, situado a una altura mayor o igual a 4 m, liso D114 "KNAUF" (12,5+12,5+47), formado por dos placas de yeso DF / - 1200 / longitud / 12,5 / borde afinado, cortafuego "KNAUF" atornilladas a una estructura metálica de acero galvanizado de perfiles primarios SR 47x25 mm separados cada 1000 mm entre ejes y suspendidos de la losa o elemento soporte mediante varillas roscadas cada 750 mm, y maestras secundarias fijadas perpendicularmente a los perfiles primarios y colocadas con una modulación máxima de 400 mm entre ejes, incluso parte proporcional de fijaciones, tornillería, resolución del perímetro y puntos singulares, pasta de juntas, cinta de juntas y accesorios de montaje. Totalmente terminado y listo para imprimar y revestir.
Incluye: Replanteo de los ejes de la estructura metálica. Nivelación y fijación del perfil en el perímetro y colocación de la banda acústica de dilatación. Señalización de los puntos de anclaje a la losa o elemento soporte. Nivelación y suspensión de los perfiles primarios y secundarios de la estructura. Atornillado y colocación de las placas. Tratamiento de juntas.
Criterio de cuantificación de proyecto: Superficie medida entre paramentos, según documentación gráfica de Proyecto, sin descontar huecos para instalaciones.
Criterio de cuantificación de obra: Se medirá la superficie realmente ejecutada según especificaciones de Proyecto, sin deducir los huecos de superficie menor de 1 m².

| Código | Ud | Descripción | Rendimiento | Precio | Importe |
|---|---|---|---|---|---|
| mt12pfk020c | m | Canal 48/30 "KNAUF" de acero galvanizado. (material) | 0.400 | 1.23 | 0.49 |
| mt12ptk030 | Ud | Fijación "KNAUF" para concreto. (material) | 2.200 | 0.22 | 0.48 |
| mt12pek040 | Ud | Varilla roscada "KNAUF" de 100 cm, con dos tuercas y una arandela. (material) | 1.400 | 0.27 | 0.38 |
| mt12pfk011a | m | Maestra 60/27 "KNAUF" de lámina de acero galvanizado. (material) | 2.100 | 1.62 | 3.40 |
| mt12pek020k | Ud | Conector para maestra 60/27, "KNAUF". (material) | 0.400 | 0.48 | 0.19 |
| mt12pfk012c | m | Perfil SR 47x25 de lámina de acero galvanizado, sistemas "KNAUF", espesor 0,7 mm. (material) | 1.000 | 0.98 | 0.98 |
| mt12ppk010g | m² | Placa de yeso DF / - 1200 / longitud / 12,5 / borde afinado, cortafuego "KNAUF". (material) | 2.060 | 7.24 | 14.91 |
| mt12ptk010cd | Ud | Tornillo autoperforante TN "KNAUF" 3,5x25. (material) | 9.000 | 0.01 | 0.09 |
| mt12ptk010cf | Ud | Tornillo autoperforante TN "KNAUF" 3,5x35. (material) | 17.000 | 0.01 | 0.17 |
| mt12pck020b | m | Banda acústica de dilatación "KNAUF" de 50 mm de anchura. (material) | 0.400 | 0.27 | 0.11 |
| mt12pik020 | kg | Pasta Uniflott GLS "KNAUF". (material) | 0.500 | 1.56 | 0.78 |
| mt12pik010a | kg | Pasta de juntas Jointfiller 24 H "KNAUF". (material) | 0.600 | 1.33 | 0.80 |
| mt12pck010a | m | Cinta de juntas "KNAUF" de 50 mm de anchura. (material) | 0.450 | 0.04 | 0.02 |
| op00fre010 |  | Fresadora. | 1.000 | 0.00 | 0.00 |
| op00ato010 |  | Atornillador. | 1.000 | 0.00 | 0.00 |
| mo015 | h | Oficial de primera montador de falsos plafones. (mano de obra) | 0.370 | 2.32 | 0.86 |
| mo082 | h | Ayudante montador de falsos plafones. (mano de obra) | 0.126 | 1.18 | 0.15 |
| % | % | Costes directos complementarios | 2 % | 23.81 | 0.48 |
|  |  | Costes directos |  |  | 24.29 |
