# Falso plafón continuo

- Propiedad del archivo: CYPE INGENIEROS, S.A.
- Formato: FIEBDC-3/2002
- Ámbito geográfico: México
- Costes indirectos: 3.00 %
- Gastos generales: 13.00 %
- Beneficio industrial: 6.00 %
- IVA: 15.00 %

## R Acabados

### RT Falsos plafones

#### RTC Continuos, de tableros de yeso laminado

**RTC016** m² Falso plafón continuo, situado a una altura mayor o igual a 4 m, acústico D127.es "KNAUF" suspendido con estructura metálica (12,5+27+27), formado por una placa acústica Cleaneo con perforación en bloque B6 8/18 R "KNAUF" 12,5x1224x2448 mm.
Suministro y montaje de falso plafón continuo, situado a una altura mayor o igual a 4 m, acústico D127.es "KNAUF" (12,5+27+27), formado por una placa acústica Cleaneo con perforación en bloque B6 8/18 R "KNAUF" 12,5x1224x2448 mm, con un velo de fibra de vidrio en su dorso atornillada a una estructura metálica de acero galvanizado de maestras primarias 60/27 mm separadas cada 1000 mm entre ejes y suspendidas de la losa o elemento soporte mediante cuelgues combinados cada 900 mm, y maestras secundarias fijadas perpendicularmente a los perfiles primarios mediante caballetes y colocadas con una modulación máxima de 320 mm entre ejes, incluso parte proporcional de fijaciones, tornillería, resolución del perímetro y puntos singulares, pasta de juntas, cinta de juntas y accesorios de montaje. Totalmente terminado y listo para imprimar y revestir.
Incluye: Replanteo de los ejes de la estructura metálica. Señalización de los puntos de anclaje a la losa o elemento soporte. Nivelación y suspensión de los perfiles primarios y secundarios de la estructura. Atornillado y colocación de las placas. Tratamiento de juntas.
Criterio de medición de proyecto: Superficie medida entre paramentos, según documentación gráfica de Proyecto, sin descontar huecos para instalaciones.
Criterio de medición de obra: Se medirá la superficie realmente ejecutada según especificaciones de Proyecto, sin deducir los huecos de superficie menor de 1 m².

| Código | Ud | Descripción | Rendimiento | Precio | Importe |
|---|---|---|---|---|---|
| mt12psg220 | Ud | Fijación compuesta por taquete y tornillo 5x27. (material) | 1.300 | 0.06 | 0.08 |
| mt12pek020g | Ud | Cuelgue combinado para maestra 60/27, "KNAUF". (material) | 1.300 | 0.73 | 0.95 |
| mt12pek030 | Ud | Varilla de cuelgue "KNAUF" de 100 cm. (material) | 1.300 | 0.42 | 0.55 |
| mt12pfk011a | m | Maestra 60/27 "KNAUF" de lámina de acero galvanizado. (material) | 4.300 | 1.54 | 6.62 |
| mt12pek020k | Ud | Conector para maestra 60/27, "KNAUF". (material) | 0.900 | 0.46 | 0.41 |
| mt12pek020c | Ud | Caballete para maestra 60/27, "KNAUF". (material) | 3.500 | 0.56 | 1.96 |
| mt12tck010do | m² | Placa acústica Cleaneo con perforación en bloque B6 8/18 R "KNAUF" 12,5x1224x2448 mm, con un velo de fibra de vidrio en su dorso. (material) | 1.000 | 22.89 | 22.89 |
| mt12ptk010ee | Ud | Tornillo SN "KNAUF" 3,5x30. (material) | 23.000 | 0.04 | 0.92 |
| mt12pik020 | kg | Pasta Uniflott GLS "KNAUF". (material) | 0.300 | 1.49 | 0.45 |
| mt12pik015 | kg | Pasta de agarre Perlfix "KNAUF". (material) | 0.100 | 0.58 | 0.06 |
| op00fre010 |  | Fresadora. | 1.000 | 0.00 | 0.00 |
| op00ato010 |  | Atornillador. | 1.000 | 0.00 | 0.00 |
| mo014 | h | Oficial de primera montador de falsos plafones. (mano de obra) | 0.405 | 2.51 | 1.02 |
| mo080 | h | Ayudante montador de falsos plafones. (mano de obra) | 0.149 | 1.51 | 0.22 |
| % | % | Costes directos complementarios | 2 % | 36.13 | 0.72 |
|  |  | Costes directos |  |  | 36.85 |
