# Trampilla de registro de acero, Revo 13 GKFI, sistema D171 "KNAUF", de 1200x1200 mm, para falso plafón continuo de placas de yeso

- Propiedad del archivo: CYPE INGENIEROS, S.A.
- Formato: FIEBDC-3/2002
- Ámbito geográfico: México
- Divisa: MXN
- Costes indirectos: 3.00 %
- Gastos generales: 13.00 %
- Beneficio industrial: 6.00 %
- IVA: 16.00 %

## R Revestimientos y lambrines

### RT Falsos plafones

#### RTC Continuos, de placas de yeso

**RTC021** Ud Trampilla de registro de acero, Revo 13 GKFI, sistema D171 "KNAUF", de 1200x1200 mm, para falso plafón continuo de placas de yeso.
Suministro y montaje de trampilla de registro de acero, Revo 13 GKFI, sistema D171 "KNAUF", de 1200x1200 mm, formada por marco, puerta, cierre y brazo de seguridad, para falso plafón continuo de placas de yeso. Incluso accesorios de montaje.
Incluye: Marcado y corte de la placa de yeso. Colocación de la trampilla.
Criterio de cuantificación de proyecto: Número de unidades previstas, según documentación gráfica de Proyecto.
Criterio de cuantificación de obra: Se medirá el número de unidades realmente colocadas según especificaciones de Proyecto.
Criterio de valoración económica: El precio incluye la resolución de encuentros y puntos singulares.

| Código | Ud | Descripción | Rendimiento | Precio | Importe |
|---|---|---|---|---|---|
| mt12ppk060l | Ud | Trampilla de registro de acero, Revo 13 GKFI, sistema D171 "KNAUF", de 1200x1200 mm, formada por marco, puerta, cierre y brazo de seguridad. (material) | 1.000 | 5684.36 | 5684.36 |
| op00fre010 |  | Fresadora. | 0.100 | 0.00 | 0.00 |
| mo015 | h | Oficial de primera montador de falsos plafones. (mano de obra) | 0.355 | 94.18 | 33.43 |
| mo082 | h | Ayudante montador de falsos plafones. (mano de obra) | 0.177 | 47.91 | 8.48 |
| % | % | Herramienta menor | 2 % | 5726.27 | 114.53 |
|  |  | Costes directos |  |  | 5840.80 |
