# Trampilla de registro de acero, Revo 13 GKFI, sistema D171 "KNAUF", de 700x700 mm, para falso plafón continuo de placas de yeso

- Propiedad del archivo: CYPE INGENIEROS, S.A.
- Formato: FIEBDC-3/2002
- Ámbito geográfico: México
- Divisa: MXN
- Costes indirectos: 3.00 %
- Gastos generales: 13.00 %
- Beneficio industrial: 6.00 %
- IVA: 16.00 %

## R Revestimientos y lambrines

### RT Falsos plafones

#### RTC Continuos, de placas de yeso

**RTC021** Ud Trampilla de registro de acero, Revo 13 GKFI, sistema D171 "KNAUF", de 700x700 mm, para falso plafón continuo de placas de yeso.
Trampilla de registro de acero, Revo 13 GKFI, sistema D171 "KNAUF", de 700x700 mm, formada por marco, puerta, cierre y brazo de seguridad, para falso plafón continuo de placas de yeso. Incluso accesorios de montaje.
Incluye: Marcado y corte de la placa de yeso. Colocación de la trampilla.
Criterio de cuantificación de proyecto: Número de unidades previstas, según documentación gráfica de Proyecto.
Criterio de cuantificación de obra: Se medirá el número de unidades realmente colocadas según especificaciones de Proyecto.
Criterio de valoración económica: El precio incluye la resolución de encuentros y puntos singulares.

| Código | Ud | Descripción | Rendimiento | Precio | Importe |
|---|---|---|---|---|---|
| mt12ppk060f | Ud | Trampilla de registro de acero, Revo 13 GKFI, sistema D171 "KNAUF", de 700x700 mm, formada por marco, puerta, cierre y brazo de seguridad. (material) | 1.000 | 905.18 | 905.18 |
| op00fre010 |  | Fresadora. | 0.100 | 0.00 | 0.00 |
| mo015 | h | Oficial de primera montador de falsos plafones. (mano de obra) | 0.355 | 85.62 | 30.40 |
| mo082 | h | Ayudante montador de falsos plafones. (mano de obra) | 0.177 | 43.61 | 7.72 |
| % | % | Herramienta menor | 2 % | 943.30 | 18.87 |
|  |  | Costes directos |  |  | 962.17 |
