# Tabica para falso plafón reticular de placas de yeso

- Propiedad del archivo: CYPE INGENIEROS, S.A.
- Formato: FIEBDC-3/2002
- Ámbito geográfico: México
- Divisa: MXN
- Costes indirectos: 3.00 %
- Gastos generales: 13.00 %
- Beneficio industrial: 6.00 %
- IVA: 16.00 %

## R Revestimientos y lambrines

### RT Falsos plafones en interiores

#### RTD Registrables, de placas de yeso

**RTD010** m Tabica para falso plafón reticular de placas de yeso.
Formación de tabica vertical en cambio de nivel de falso plafón reticular, mediante placas de yeso fijadas sobre perfiles metálicos, para cerrar un espacio de 20 cm de altura. Incluso pasta de agarre para la fijación de las placas y pasta y cinta para el tratamiento de juntas.
Incluye: Replanteo y trazo en los paramentos de la situación de la tabica. Presentación y corte de las piezas. Montaje de los perfiles. Colocación de las placas. Resolución de encuentros y puntos singulares. Tratamiento de juntas.
Criterio de cuantificación de proyecto: Longitud medida según documentación gráfica de Proyecto.
Criterio de cuantificación de obra: Se medirá la longitud realmente ejecutada según especificaciones de Proyecto.

| Código | Ud | Descripción | Rendimiento | Precio | Importe |
|---|---|---|---|---|---|
| mt12psg225 | m | Perfil de acero galvanizado, para la sustentación de tabica en falsos plafones registrables. (material) | 2.100 | 41.37 | 86.88 |
| mt12psg010c | m² | Placa de yeso A / - 1200 / longitud / 18 / con los bordes longitudinales afinados. (material) | 0.224 | 117.48 | 26.32 |
| mt12psg035a | kg | Pasta de agarre. (material) | 0.200 | 8.14 | 1.63 |
| mt12psg030a | kg | Pasta de juntas. (material) | 0.400 | 16.88 | 6.75 |
| mt12psg040a | m | Cinta microperforada de papel. (material) | 2.100 | 0.80 | 1.68 |
| mo015 | h | Oficial de primera montador de falsos plafones. (mano de obra) | 0.631 | 123.28 | 77.79 |
| mo082 | h | Ayudante montador de falsos plafones. (mano de obra) | 0.631 | 73.05 | 46.09 |
| % | % | Herramienta menor | 2 % | 247.14 | 4.94 |
|  |  | Costes directos |  |  | 252.08 |
