# Falso plafón reticular, situado a una altura menor de 4 m, acústico formado por placas perforadas de yeso, con borde para perfilería oculta, de 600x600x12,5 mm, con perfilería oculta

- Propiedad del archivo: CYPE INGENIEROS, S.A.
- Formato: FIEBDC-3/2002
- Ámbito geográfico: México
- Costes indirectos: 3.00 %
- Gastos generales: 13.00 %
- Beneficio industrial: 6.00 %
- IVA: 16.00 %

## R Revestimientos y lambrines

### RT Falsos plafones

#### RTD Registrables, de placas de yeso

**RTD020** m² Falso plafón reticular, situado a una altura menor de 4 m, acústico formado por placas perforadas de yeso, con borde para perfilería oculta, de 600x600x12,5 mm, con perfilería oculta.
Suministro y montaje de falso plafón reticular, situado a una altura menor de 4 m, acústico constituido por placas de yeso placas perforadas de yeso, con borde para perfilería oculta, de 600x600x12,5 mm, suspendidas de la losa mediante perfilería oculta, comprendiendo perfiles primarios, secundarios y angulares de remate fijados al techo mediante varillas y cuelgues. Incluso parte proporcional de accesorios de fijación, completamente instalado.
Incluye: Replanteo de los ejes de la trama modular. Nivelación y colocación de los perfiles angulares. Replanteo de los perfiles primarios de la trama. Señalización de los puntos de anclaje a la losa. Nivelación y suspensión de los perfiles primarios y secundarios de la trama. Colocación de las placas.
Criterio de cuantificación de proyecto: Superficie medida entre paramentos, según documentación gráfica de Proyecto, sin descontar huecos para instalaciones.
Criterio de cuantificación de obra: Se medirá la superficie realmente ejecutada según especificaciones de Proyecto, sin descontar huecos para instalaciones.

| Código | Ud | Descripción | Rendimiento | Precio | Importe |
|---|---|---|---|---|---|
| mt12psg220 | Ud | Fijación compuesta por taquete y tornillo 5x27. (material) | 1.670 | 0.06 | 0.10 |
| mt12psg190 | Ud | Varilla de cuelgue. (material) | 1.670 | 0.96 | 1.60 |
| mt12psg210a | Ud | Cuelgue para falsos plafones suspendidos. (material) | 1.670 | 0.79 | 1.32 |
| mt12psg210b | Ud | Seguro para la fijación del cuelgue, en falsos plafones suspendidos. (material) | 1.670 | 0.13 | 0.22 |
| mt12psg210c | Ud | Conexión superior para fijar la varilla al cuelgue, en falsos plafones suspendidos. (material) | 1.670 | 0.96 | 1.60 |
| mt12psg200a | m | Perfil primario 24x38x3700 mm, de acero galvanizado. (material) | 1.670 | 0.89 | 1.49 |
| mt12psg200b | m | Perfil secundario 24x32x600 mm, de acero galvanizado. (material) | 0.840 | 0.89 | 0.75 |
| mt12psg200c | m | Perfil secundario 24x32x1200 mm, de acero galvanizado. (material) | 1.670 | 0.89 | 1.49 |
| mt12psg200d | m | Perfil angular 25x25x3000 mm, de acero galvanizado. (material) | 0.400 | 0.74 | 0.30 |
| mt12psg025d | m² | Placa perforada de yeso, con borde para perfilería oculta, de 600x600x12,5 mm, para techos registrables. (material) | 1.050 | 31.23 | 32.79 |
| op00fre010 |  | Fresadora. | 1.000 | 0.00 | 0.00 |
| op00ato010 |  | Atornillador. | 1.000 | 0.00 | 0.00 |
| mo015 | h | Oficial de primera montador de falsos plafones. (mano de obra) | 0.307 | 2.32 | 0.71 |
| mo082 | h | Ayudante montador de falsos plafones. (mano de obra) | 0.307 | 1.18 | 0.36 |
| % | % | Costes directos complementarios | 2 % | 42.73 | 0.85 |
|  |  | Costes directos |  |  | 43.58 |
