# Falso plafón reticular

- Propiedad del archivo: CYPE INGENIEROS, S.A.
- Formato: FIEBDC-3/2002
- Ámbito geográfico: México
- Costes indirectos: 3.00 %
- Gastos generales: 13.00 %
- Beneficio industrial: 6.00 %
- IVA: 16.00 %

## R Revestimientos y lambrines

### RT Falsos plafones

#### RTD Registrables, de placas de yeso

**RTD022** m² Falso plafón reticular, situado a una altura menor de 4 m, acústico, sistema Placo Silence "PLACO", formado por placa perforada de yeso, gama Gyptone modelo Point tipo 12 "PLACO", de 600x600 mm y 12,5 mm de espesor, con perfilería oculta.
Suministro y montaje de falso plafón reticular, situado a una altura menor de 4 m, acústico, sistema Placo Silence "PLACO", constituido por placa perforada de yeso, gama Gyptone modelo Point tipo 12 "PLACO", de 600x600 mm y 12,5 mm de espesor, apoyada sobre perfilería oculta con suela de 15 mm de anchura, y perforaciones circulares, suspendida de la losa mediante perfilería de acero galvanizado, de color blanco, comprendiendo perfil metálico angular Quick-lock "PLACO", de 3000 mm de longitud y 22x22 mm de sección, perfil metálico primario Quick-lock "PLACO", de 3600 mm de longitud y 15x38 mm de sección y perfil metálico angular Galga Gyptone "PLACO", de 600 mm de longitud, fijados al techo mediante varilla lisa regulable de 4 mm de diámetro y cuelgues rápidos Quick-lock "PLACO". Incluso parte proporcional de accesorios de fijación, completamente instalado.
Incluye: Replanteo de los ejes de la trama modular. Nivelación y colocación de los perfiles angulares. Replanteo de los perfiles primarios de la trama. Señalización de los puntos de anclaje a la losa. Nivelación y suspensión de los perfiles primarios de la trama. Colocación de las galgas entre los perfiles primarios. Colocación de las placas.
Criterio de cuantificación de proyecto: Superficie medida entre paramentos, según documentación gráfica de Proyecto, sin descontar huecos para instalaciones.
Criterio de cuantificación de obra: Se medirá la superficie realmente ejecutada según especificaciones de Proyecto, sin descontar huecos para instalaciones.

| Código | Ud | Descripción | Rendimiento | Precio | Importe |
|---|---|---|---|---|---|
| mt12plp100a | m | Perfil metálico angular de acero galvanizado, Quick-lock "PLACO", color blanco, fabricado mediante laminación en frío, de 3000 mm de longitud, 22x22 mm de sección y 0,5 mm de espesor, para la realización de falsos plafones registrables. (material) | 0.500 | 1.08 | 0.54 |
| mt12ple100 | Ud | Varilla lisa regulable con gancho "PLACO", de 4 mm de diámetro y 1000 mm de longitud. (material) | 2.000 | 1.64 | 3.28 |
| mt12psg220 | Ud | Fijación compuesta por taquete y tornillo 5x27. (material) | 2.000 | 0.06 | 0.12 |
| mt12ple090 | Ud | Pieza de cuelgue rápido Quick-lock "PLACO". (material) | 2.000 | 1.13 | 2.26 |
| mt12plp090c | m | Perfil metálico primario de acero galvanizado, Quick-lock "PLACO" color blanco, fabricado mediante laminación en frío, de 3600 mm de longitud, 15x38 mm de sección, para la realización de falsos plafones registrables. (material) | 1.660 | 1.96 | 3.25 |
| mt12plp110a | Ud | Perfil metálico angular de acero galvanizado, Galga Gyptone "PLACO", fabricado mediante laminación en frío, de 600 mm de longitud, para arriostramiento entre perfiles primarios en la realización de falsos plafones registrables con perfilería oculta. (material) | 1.000 | 0.66 | 0.66 |
| mt12plk030lbnd | m² | Placa perforada de yeso, gama Gyptone modelo Point tipo 12 "PLACO", de 600x600 mm y 12,5 mm de espesor, apoyada sobre perfilería oculta con suela de 15 mm de anchura, y perforaciones circulares. (material) | 1.050 | 49.54 | 52.02 |
| op00fre010 |  | Fresadora. | 1.000 | 0.00 | 0.00 |
| op00ato010 |  | Atornillador. | 1.000 | 0.00 | 0.00 |
| mo015 | h | Oficial de primera montador de falsos plafones. (mano de obra) | 0.307 | 2.32 | 0.71 |
| mo082 | h | Ayudante montador de falsos plafones. (mano de obra) | 0.307 | 1.18 | 0.36 |
| % | % | Costes directos complementarios | 2 % | 63.20 | 1.26 |
|  |  | Costes directos |  |  | 64.46 |
