# Falso plafón reticular

- Propiedad del archivo: CYPE INGENIEROS, S.A.
- Formato: FIEBDC-3/2002
- Ámbito geográfico: México
- Costes indirectos: 3.00 %
- Gastos generales: 13.00 %
- Beneficio industrial: 6.00 %
- IVA: 16.00 %

## R Revestimientos y lambrines

### RT Falsos plafones

#### RTD Registrables, de placas de yeso

**RTD022** m² Falso plafón reticular, situado a una altura mayor o igual a 4 m, acústico, sistema Placo Natura Activ'Air "PLACO", formado por placa perforada de yeso, con tecnología Activ'Air, gama Gyptone modelo Sixto 60 Activ'Air "PLACO", de 600x600 mm y 10 mm de espesor, con perfilería semioculta.
Suministro y montaje de falso plafón reticular, situado a una altura mayor o igual a 4 m, acústico, sistema Placo Natura Activ'Air "PLACO", constituido por placa perforada de yeso, con tecnología Activ'Air, gama Gyptone modelo Sixto 60 Activ'Air "PLACO", de 600x600 mm y 10 mm de espesor, apoyada sobre perfilería semioculta con suela de 15 mm de anchura, y perforaciones hexagonales, suspendida de la losa mediante perfilería de acero galvanizado, de color blanco, comprendiendo perfil metálico angular Quick-lock "PLACO", de 3000 mm de longitud y 22x22 mm de sección, perfil metálico primario Quick-lock "PLACO", de 3600 mm de longitud y 15x38 mm de sección, perfil metálico secundario Quick-lock "PLACO", de 1200 mm de longitud y 15x38 mm de sección y perfil metálico secundario Quick-lock "PLACO", de 600 mm de longitud y 15x38 mm de sección, fijados al techo mediante varilla lisa regulable de 4 mm de diámetro y cuelgues rápidos Quick-lock "PLACO". Incluso parte proporcional de accesorios de fijación, completamente instalado.
Incluye: Replanteo de los ejes de la trama modular. Nivelación y colocación de los perfiles angulares. Replanteo de los perfiles primarios de la trama. Señalización de los puntos de anclaje a la losa. Nivelación y suspensión de los perfiles primarios y secundarios de la trama. Colocación de las placas.
Criterio de cuantificación de proyecto: Superficie medida entre paramentos, según documentación gráfica de Proyecto, sin descontar huecos para instalaciones.
Criterio de cuantificación de obra: Se medirá la superficie realmente ejecutada según especificaciones de Proyecto, sin descontar huecos para instalaciones.

| Código | Ud | Descripción | Rendimiento | Precio | Importe |
|---|---|---|---|---|---|
| mt12plp100a | m | Perfil metálico angular de acero galvanizado, Quick-lock "PLACO", color blanco, fabricado mediante laminación en frío, de 3000 mm de longitud, 22x22 mm de sección y 0,5 mm de espesor, para la realización de falsos plafones registrables. (material) | 0.500 | 1.08 | 0.54 |
| mt12ple100 | Ud | Varilla lisa regulable con gancho "PLACO", de 4 mm de diámetro y 1000 mm de longitud. (material) | 0.830 | 1.64 | 1.36 |
| mt12psg220 | Ud | Fijación compuesta por taquete y tornillo 5x27. (material) | 0.830 | 0.06 | 0.05 |
| mt12ple090 | Ud | Pieza de cuelgue rápido Quick-lock "PLACO". (material) | 0.830 | 1.13 | 0.94 |
| mt12plp090c | m | Perfil metálico primario de acero galvanizado, Quick-lock "PLACO" color blanco, fabricado mediante laminación en frío, de 3600 mm de longitud, 15x38 mm de sección, para la realización de falsos plafones registrables. (material) | 0.830 | 1.96 | 1.63 |
| mt12plp090f | m | Perfil metálico secundario de acero galvanizado, Quick-lock "PLACO" color blanco, fabricado mediante laminación en frío, de 1200 mm de longitud, 15x38 mm de sección, para la realización de falsos plafones registrables. (material) | 1.660 | 1.96 | 3.25 |
| mt12plp090i | m | Perfil metálico secundario de acero galvanizado, Quick-lock "PLACO" color blanco, fabricado mediante laminación en frío, de 600 mm de longitud, 15x38 mm de sección, para la realización de falsos plafones registrables. (material) | 0.830 | 1.96 | 1.63 |
| mt12plk030hbwb | m² | Placa perforada de yeso, con tecnología Activ'Air, gama Gyptone modelo Sixto 60 Activ'Air "PLACO", de 600x600 mm y 10 mm de espesor, apoyada sobre perfilería semioculta con suela de 15 mm de anchura, y perforaciones hexagonales. (material) | 1.050 | 25.35 | 26.62 |
| op00fre010 |  | Fresadora. | 1.000 | 0.00 | 0.00 |
| op00ato010 |  | Atornillador. | 1.000 | 0.00 | 0.00 |
| mo015 | h | Oficial de primera montador de falsos plafones. (mano de obra) | 0.312 | 2.32 | 0.72 |
| mo082 | h | Ayudante montador de falsos plafones. (mano de obra) | 0.312 | 1.18 | 0.37 |
| % | % | Costes directos complementarios | 2 % | 37.11 | 0.74 |
|  |  | Costes directos |  |  | 37.85 |
