# Falso plafón reticular, situado a una altura menor de 4 m, de panel acústico de lana de roca, compuesto por módulos de 1200x600x20 mm, acabado liso en color blanco para perfilería vista T 15

- Propiedad del archivo: CYPE INGENIEROS, S.A.
- Formato: FIEBDC-3/2002
- Ámbito geográfico: México
- Costes indirectos: 3.00 %
- Gastos generales: 13.00 %
- Beneficio industrial: 6.00 %
- IVA: 16.00 %

## R Revestimientos y lambrines

### RT Falsos plafones

#### RTF De fibras minerales

**RTF010** m² Falso plafón reticular, situado a una altura menor de 4 m, de panel acústico de lana de roca, compuesto por módulos de 1200x600x20 mm, acabado liso en color blanco para perfilería vista T 15.
Suministro y montaje de falso plafón reticular, situado a una altura menor de 4 m, constituido por panel acústico autoportante de lana de roca, compuesto por módulos de 1200x600x20 mm, con la aparente revestida con un velo mineral, acabado liso en color blanco con canto recto para perfilería vista T 15, suspendido de la losa mediante perfilería, comprendiendo perfiles primarios, secundarios y angulares de remate fijados al techo mediante varillas de acero galvanizado. Incluso parte proporcional de varillas de acero galvanizado y accesorios de fijación, completamente instalado.
Incluye: Replanteo de los ejes de la trama modular. Nivelación y colocación de los perfiles perimetrales. Replanteo de los perfiles principales de la trama. Señalización de los puntos de anclaje a la losa. Nivelación y suspensión de los perfiles principales y secundarios de la trama. Colocación de las placas.
Criterio de cuantificación de proyecto: Superficie medida entre paramentos, según documentación gráfica de Proyecto, sin descontar huecos para instalaciones.
Criterio de cuantificación de obra: Se medirá la superficie realmente ejecutada según especificaciones de Proyecto, sin descontar huecos para instalaciones.

| Código | Ud | Descripción | Rendimiento | Precio | Importe |
|---|---|---|---|---|---|
| mt12pag010k | m² | Panel acústico autoportante de lana mineral, de resistencia térmica 0,53 m²K/W, Euroclase A1 de reacción al fuego, compuesto por módulos de 1200x600x20 mm, con la aparente revestida con un velo mineral, acabado liso en color blanco con canto recto para perfilería vista T 15. (material) | 1.050 | 27.66 | 29.04 |
| mt12pfr010m | m | Perfil primario en T de 15x38x3600 mm, de acero galvanizado laminado, con la aparente revestida con una lámina de aluminio acabado lacado en color blanco. (material) | 0.700 | 0.86 | 0.60 |
| mt12pfr010s | m | Perfil secundario en T de 15x38x600 mm, de acero galvanizado laminado, con la aparente revestida con una lámina de aluminio acabado lacado en color blanco. (material) | 0.700 | 0.86 | 0.60 |
| mt12pfr010j | m | Perfil angular en L de 24x24x3000 mm, de acero galvanizado laminado, con la aparente revestida con una lámina de aluminio acabado lacado en color blanco. (material) | 0.400 | 0.70 | 0.28 |
| mt12fac020b | Ud | Varilla metálica de acero galvanizado de 6 mm de diámetro. (material) | 2.000 | 0.32 | 0.64 |
| mt12fac050 | Ud | Accesorios para la instalación de falsos plafones registrables. (material) | 1.000 | 1.59 | 1.59 |
| op00fre010 |  | Fresadora. | 1.000 | 0.00 | 0.00 |
| op00ato010 |  | Atornillador. | 1.000 | 0.00 | 0.00 |
| mo015 | h | Oficial de primera montador de falsos plafones. (mano de obra) | 0.260 | 2.32 | 0.60 |
| mo082 | h | Ayudante montador de falsos plafones. (mano de obra) | 0.260 | 1.18 | 0.31 |
| % | % | Costes directos complementarios | 2 % | 33.66 | 0.67 |
|  |  | Costes directos |  |  | 34.33 |
