# Falso plafón reticular

- Propiedad del archivo: CYPE INGENIEROS, S.A.
- Formato: FIEBDC-3/2002
- Ámbito geográfico: México
- Costes indirectos: 3.00 %
- Gastos generales: 13.00 %
- Beneficio industrial: 6.00 %
- IVA: 16.00 %

## R Revestimientos y lambrines

### RT Falsos plafones

#### RTL Metálicos

**RTL015** m² Falso plafón reticular, situado a una altura menor de 4 m, formado por bandejas de acero galvanizado postlacado acabado microperforado, color blanco, de 600x600 mm y 0,5 mm de espesor, con perfilería vista.
Suministro y montaje de falso plafón reticular, situado a una altura menor de 4 m, constituido por bandejas de acero galvanizado postlacado acabado microperforado, color blanco, de 600x600 mm y 0,5 mm de espesor, suspendidas de la losa mediante perfilería vista, comprendiendo perfiles primarios, secundarios y angulares de remate fijados al techo mediante varillas y cuelgues. Incluso parte proporcional de accesorios de fijación, completamente instalado.
Incluye: Replanteo de los ejes de la trama modular. Nivelación y colocación de los perfiles angulares. Replanteo de los perfiles primarios de la trama. Señalización de los puntos de anclaje a la losa. Nivelación y suspensión de los perfiles primarios y secundarios de la trama. Colocación de las bandejas.
Criterio de cuantificación de proyecto: Superficie medida entre paramentos, según documentación gráfica de Proyecto, sin descontar huecos para instalaciones.
Criterio de cuantificación de obra: Se medirá la superficie realmente ejecutada según especificaciones de Proyecto, sin descontar huecos para instalaciones.

| Código | Ud | Descripción | Rendimiento | Precio | Importe |
|---|---|---|---|---|---|
| mt12fbh030k | m² | Bandeja de acero galvanizado postlacado acabado microperforado, color blanco, de 600x600 mm y 0,5 mm de espesor, con canto para perfilería vista, para techos registrables. (material) | 1.030 | 27.32 | 28.14 |
| mt12psg200a | m | Perfil primario 24x38x3700 mm, de acero galvanizado. (material) | 0.882 | 0.89 | 0.78 |
| mt12psg200b | m | Perfil secundario 24x32x600 mm, de acero galvanizado. (material) | 0.882 | 0.89 | 0.78 |
| mt12psg200c | m | Perfil secundario 24x32x1200 mm, de acero galvanizado. (material) | 1.753 | 0.89 | 1.56 |
| mt12psg200d | m | Perfil angular 25x25x3000 mm, de acero galvanizado. (material) | 0.700 | 0.74 | 0.52 |
| mt12psg210a | Ud | Cuelgue para falsos plafones suspendidos. (material) | 0.840 | 0.79 | 0.66 |
| mt12psg210b | Ud | Seguro para la fijación del cuelgue, en falsos plafones suspendidos. (material) | 0.840 | 0.13 | 0.11 |
| mt12psg210c | Ud | Conexión superior para fijar la varilla al cuelgue, en falsos plafones suspendidos. (material) | 0.840 | 0.96 | 0.81 |
| mt12psg190 | Ud | Varilla de cuelgue. (material) | 0.840 | 0.96 | 0.81 |
| mt12psg220 | Ud | Fijación compuesta por taquete y tornillo 5x27. (material) | 0.840 | 0.06 | 0.05 |
| op00ato010 |  | Atornillador. | 1.000 | 0.00 | 0.00 |
| mo015 | h | Oficial de primera montador de falsos plafones. (mano de obra) | 0.311 | 2.32 | 0.72 |
| mo082 | h | Ayudante montador de falsos plafones. (mano de obra) | 0.311 | 1.18 | 0.37 |
| % | % | Costes directos complementarios | 2 % | 35.31 | 0.71 |
|  |  | Costes directos |  |  | 36.02 |
