# Falso plafón reticular

- Propiedad del archivo: CYPE INGENIEROS, S.A.
- Formato: FIEBDC-3/2002
- Ámbito geográfico: México
- Divisa: MXN
- Costes indirectos: 3.00 %
- Gastos generales: 13.00 %
- Beneficio industrial: 6.00 %
- IVA: 16.00 %

## R Revestimientos y lambrines

### RT Falsos plafones

#### RTL Metálicos

**RTL016** m² Falso plafón reticular, situado a una altura menor de 4 m, sistema D427a.es "KNAUF", formado por bandejas de acero galvanizado prelacado, modelo Ras "KNAUF", de superficie lisa, color blanco, de 0,5 mm de espesor, con canto A Enrasado, con perfilería vista.
Suministro y montaje de falso plafón reticular, situado a una altura menor de 4 m, sistema D427a.es "KNAUF", constituido por bandejas de acero galvanizado prelacado, modelo Ras "KNAUF", de superficie lisa, color blanco, de 0,5 mm de espesor, con canto A Enrasado, suspendido de la losa con perfilería vista, con suela de 24 mm de anchura, de acero galvanizado, comprendiendo perfiles primarios, secundarios y angulares de remate, fijados al techo mediante varillas y cuelgues.
Incluye: Replanteo de los ejes de la trama modular. Nivelación y colocación de los perfiles angulares. Replanteo de los perfiles primarios de la trama. Señalización de los puntos de anclaje a la losa. Nivelación y suspensión de los perfiles primarios y secundarios de la trama. Corte de las bandejas. Colocación de las bandejas.
Criterio de cuantificación de proyecto: Superficie medida entre paramentos, según documentación gráfica de Proyecto, sin descontar huecos para instalaciones.
Criterio de cuantificación de obra: Se medirá la superficie realmente ejecutada según especificaciones de Proyecto, sin descontar huecos para instalaciones.
Criterio de valoración económica: El precio incluye la resolución de encuentros y puntos singulares.

| Código | Ud | Descripción | Rendimiento | Precio | Importe |
|---|---|---|---|---|---|
| mt12pbk010aaaa | m² | Bandeja de acero galvanizado prelacado, modelo Ras "KNAUF", de superficie lisa, color blanco, de 0,5 mm de espesor, con canto A Enrasado, para falsos plafones registrables. (material) | 1.020 | 272.60 | 278.05 |
| mt12pfk060e | m | Perfil primario EASY T - 24/38/3700 mm "KNAUF", color blanco, de acero galvanizado. (material) | 0.840 | 17.88 | 15.02 |
| mt12pfk060y | m | Perfil secundario EASY TG - 24/32/600 mm "KNAUF", color blanco, de acero galvanizado. (material) | 0.840 | 17.88 | 15.02 |
| mt12pfk060A | m | Perfil secundario EASY TG - 24/32/1200 mm "KNAUF", color blanco, de acero galvanizado. (material) | 1.670 | 17.88 | 29.86 |
| mt12pfk050b | m | Perfil angular EASY L - 25/25/3050 mm "KNAUF", color blanco, de acero galvanizado. (material) | 0.700 | 12.96 | 9.07 |
| mt12pek060 | Ud | Pieza de cuelgue rápido Twist "KNAUF", para falsos plafones suspendidos. (material) | 0.840 | 931.16 | 782.17 |
| mt12pek030 | Ud | Varilla de cuelgue "KNAUF" de 100 cm. (material) | 0.840 | 7.80 | 6.55 |
| mt12psg220 | Ud | Fijación compuesta por taquete y tornillo 5x27. (material) | 0.800 | 1.06 | 0.85 |
| op00ato010 |  | Atornillador. | 1.000 | 0.00 | 0.00 |
| mo015 | h | Oficial de primera montador de falsos plafones. (mano de obra) | 0.311 | 94.18 | 29.29 |
| mo082 | h | Ayudante montador de falsos plafones. (mano de obra) | 0.311 | 47.91 | 14.90 |
| % | % | Herramienta menor | 2 % | 1180.78 | 23.62 |
|  |  | Costes directos |  |  | 1204.40 |
