# Falso plafón reticular de lamas de aluminio lacado, situado a una altura mayor o igual a 4 m, de mecanización lisa, horizontal, de 85 mm de anchura, separación 15 mm, con entramado metálico oculto

- Propiedad del archivo: CYPE INGENIEROS, S.A.
- Formato: FIEBDC-3/2002
- Ámbito geográfico: México
- Costes indirectos: 3.00 %
- Gastos generales: 13.00 %
- Beneficio industrial: 6.00 %
- IVA: 16.00 %

## R Revestimientos y lambrines

### RT Falsos plafones

#### RTL Metálicos

**RTL025** m² Falso plafón reticular de lamas de aluminio lacado, situado a una altura mayor o igual a 4 m, de mecanización lisa, horizontal, de 85 mm de anchura, separación 15 mm, con entramado metálico oculto.
Formación de falso plafón reticular de lamas de aluminio lacadas, situado a una altura mayor o igual a 4 m, de mecanización lisa, de 85 mm de anchura, separadas 15 mm, suspendidas de la losa a través de un entramado metálico oculto con suspensión autoniveladora de pletina. Incluso parte proporcional de perfiles de remates, piezas especiales, accesorios de suspensión y fijación, completamente instalado.
Incluye: Replanteo de los ejes principales de suspensión. Fijación en la losa y aplomado de los elementos de sujeción. Alineación y nivelación de los perfiles de remate lateral en todo el contorno. Corte y encaje de las lamas. Formación de huecos para recepción de posibles elementos de anclaje y/o instalaciones.
Criterio de cuantificación de proyecto: Superficie medida entre paramentos, según documentación gráfica de Proyecto, sin descontar huecos para instalaciones.
Criterio de cuantificación de obra: Se medirá la superficie realmente ejecutada según especificaciones de Proyecto, sin descontar huecos para instalaciones.

| Código | Ud | Descripción | Rendimiento | Precio | Importe |
|---|---|---|---|---|---|
| mt12fla020 | m² | Bastidor oculto con suspensión autoniveladora de pletina, para falso plafón de lamas horizontales de aluminio. (material) | 1.000 | 4.62 | 4.62 |
| mt12fla010a | m² | Lama lisa de aluminio lacado, horizontal, de 85 mm de anchura, con 15 mm de separación, para falso plafón reticular con bastidor oculto. (material) | 1.030 | 21.38 | 22.02 |
| op00ato010 |  | Atornillador. | 1.000 | 0.00 | 0.00 |
| mo015 | h | Oficial de primera montador de falsos plafones. (mano de obra) | 0.415 | 2.32 | 0.96 |
| mo082 | h | Ayudante montador de falsos plafones. (mano de obra) | 0.415 | 1.18 | 0.49 |
| % | % | Costes directos complementarios | 2 % | 28.09 | 0.56 |
|  |  | Costes directos |  |  | 28.65 |
