# Falso plafón reticular

- Propiedad del archivo: CYPE INGENIEROS, S.A.
- Formato: FIEBDC-3/2002
- Ámbito geográfico: México
- Costes indirectos: 3.00 %
- Gastos generales: 13.00 %
- Beneficio industrial: 6.00 %
- IVA: 16.00 %

## R Revestimientos y lambrines

### RT Falsos plafones

#### RTL Metálicos

**RTL035** m² Falso plafón reticular, situado a una altura menor de 4 m, de rejilla de aluminio prelacada al horno, con nervaduras de 40 mm de alto formando celdillas de 75x75 mm, fabricada en módulos de 600x600 mm, dispuesto sobre entramado metálico.
Formación de falso plafón reticular, situado a una altura menor de 4 m, de rejilla de aluminio prelacada al horno, con nervaduras de 40 mm de alto formando celdillas de 75x75 mm, fabricada en módulos de 600x600 mm, dispuesto sobre entramado metálico formado por perfiles de 40 mm de alto, con suspensión autoniveladora de pletina, incluso parte proporcional de perfiles de remates, piezas especiales, accesorios de suspensión y fijación, completamente instalado.
Incluye: Replanteo de los ejes principales de suspensión. Fijación en la losa y aplomado de los elementos de sujeción. Alineación y nivelación de los perfiles de remate lateral en todo el contorno. Disposición de las rejillas. Formación de huecos para recepción de posibles elementos de anclaje y/o instalaciones.
Criterio de cuantificación de proyecto: Superficie medida entre paramentos, según documentación gráfica de Proyecto, sin descontar huecos para instalaciones.
Criterio de cuantificación de obra: Se medirá la superficie realmente ejecutada según especificaciones de Proyecto, sin descontar huecos para instalaciones.

| Código | Ud | Descripción | Rendimiento | Precio | Importe |
|---|---|---|---|---|---|
| mt12fra010a | m² | Rejilla de aluminio prelacada al horno, con nervaduras de 40 mm de alto formando celdillas de 75x75 mm, fabricada en módulos de 600x600 mm, para falso plafón reticular. (material) | 1.030 | 44.25 | 45.58 |
| mt12fra020a | m² | Bastidor formado por perfiles de 40 mm de alto, con suspensión autoniveladora de pletina para falso plafón de rejillas de aluminio, incluso parte proporcional de perfiles de remates, piezas especiales y accesorios de suspensión y fijación. (material) | 1.000 | 5.88 | 5.88 |
| op00ato010 |  | Atornillador. | 1.000 | 0.00 | 0.00 |
| mo015 | h | Oficial de primera montador de falsos plafones. (mano de obra) | 0.283 | 2.32 | 0.66 |
| mo082 | h | Ayudante montador de falsos plafones. (mano de obra) | 0.283 | 1.18 | 0.33 |
| % | % | Costes directos complementarios | 2 % | 52.45 | 1.05 |
|  |  | Costes directos |  |  | 53.50 |
