# Falso plafón continuo, situado a una altura menor de 4 m, de panel ligero de lana de madera, Heraklith (Viruta fina) "KNAUF INSULATION", de 600x1200 mm y 25 mm de espesor

- Propiedad del archivo: CYPE INGENIEROS, S.A.
- Formato: FIEBDC-3/2002
- Ámbito geográfico: México
- Costes indirectos: 3.00 %
- Gastos generales: 13.00 %
- Beneficio industrial: 6.00 %
- IVA: 15.00 %

## R Revestimientos

### RT Falsos plafones

#### RTM De virutas de madera

**RTM010** m² Falso plafón continuo, situado a una altura menor de 4 m, de panel ligero de lana de madera, Heraklith (Viruta fina) "KNAUF INSULATION", de 600x1200 mm y 25 mm de espesor.
Suministro y montaje de falso plafón continuo, situado a una altura menor de 4 m, constituido por panel ligero de lana de madera, Heraklith (Viruta fina) "KNAUF INSULATION", de 600x1200 mm y 25 mm de espesor, resistencia térmica 0,28 m²K/W, conductividad térmica 0,09 W/(mK), fijado directamente a la losa de concreto. Incluso parte proporcional de accesorios de fijación. Totalmente terminado.
Incluye: Trazo en los muros del nivel del falso plafón. Colocación de los paneles.
Criterio de medición de proyecto: Superficie medida entre paramentos, según documentación gráfica de Proyecto, sin descontar huecos para instalaciones.
Criterio de medición de obra: Se medirá la superficie realmente ejecutada según especificaciones de Proyecto, sin descontar huecos para instalaciones.

| Código | Ud | Descripción | Rendimiento | Precio | Importe |
|---|---|---|---|---|---|
| mt16vki010o | m² | Panel ligero de lana de madera, Heraklith (Viruta fina) "KNAUF INSULATION", de 600x1200 mm y 25 mm de espesor, formado por virutas de madera de 1,5 mm de diámetro aglomeradas con cemento, resistencia térmica 0,28 m²K/W, conductividad térmica 0,09 W/(mK), densidad 464 kg/m³, factor de resistencia a la difusión del vapor de agua 0,4 y Euroclase B-s1,d0 de reacción al fuego, para aislamiento térmico y acústico y protección frente a incendios, en edificación. (material) | 1.000 | 22.94 | 22.94 |
| mt16vki030 | Ud | Fijación maciza MSP "KNAUF INSULATION" para el anclaje de paneles Heraklith a soporte de concreto, incluso tapa. (material) | 8.330 | 0.50 | 4.17 |
| mo014 | h | Oficial de primera montador de falsos plafones. (mano de obra) | 0.244 | 2.51 | 0.61 |
| mo080 | h | Ayudante montador de falsos plafones. (mano de obra) | 0.244 | 1.51 | 0.37 |
| % | % | Costes directos complementarios | 2 % | 28.09 | 0.56 |
|  |  | Costes directos |  |  | 28.65 |
