# Moldura de escayola, para solución perimetral de techo

- Propiedad del archivo: CYPE INGENIEROS, S.A.
- Formato: FIEBDC-3/2002
- Ámbito geográfico: México
- Divisa: MXN
- Costes indirectos: 3.00 %
- Gastos generales: 13.00 %
- Beneficio industrial: 6.00 %
- IVA: 16.00 %

## R Revestimientos y lambrines

### RT Falsos plafones en interiores

#### RTP Prefabricados de escayola

**RTP010** m Moldura de escayola, para solución perimetral de techo.
Moldura lisa de escayola, de 3x2x101 cm, para solución perimetral de techo, asentada con cola para escayola. Incluso accesorios de fijación.
Incluye: Replanteo y trazo en los paramentos de la situación de la moldura. Presentación y corte de las piezas. Humectación de la base de fijación. Extendido de la cola. Colocación y emboquillado de las piezas. Repasos de encuentros entre piezas, esquinas y rincones.
Criterio de cuantificación de proyecto: Longitud medida según documentación gráfica de Proyecto.
Criterio de cuantificación de obra: Se medirá la longitud realmente ejecutada según especificaciones de Proyecto.

| Código | Ud | Descripción | Rendimiento | Precio | Importe |
|---|---|---|---|---|---|
| mt12rea010aa | m | Moldura lisa de escayola, de 3x2x101 cm. (material) | 1.050 | 37.96 | 39.86 |
| mt09eyc030 | kg | Cola para escayola. (material) | 0.200 | 5.13 | 1.03 |
| mo035 | h | Oficial escayolista. (mano de obra) | 0.202 | 119.98 | 24.24 |
| % | % | Herramienta menor | 2 % | 65.13 | 1.30 |
|  |  | Costes directos |  |  | 66.43 |
