# Florón de escayola, de 36 cm de diámetro, para decoración de techo o pared

- Propiedad del archivo: CYPE INGENIEROS, S.A.
- Formato: FIEBDC-3/2002
- Ámbito geográfico: México
- Costes indirectos: 3.00 %
- Gastos generales: 13.00 %
- Beneficio industrial: 6.00 %
- IVA: 16.00 %

## R Revestimientos y lambrines

### RT Falsos plafones

#### RTP Prefabricados de escayola

**RTP200** Ud Florón de escayola, de 36 cm de diámetro, para decoración de techo o pared.
Suministro y colocación de florón de escayola, de 36 cm de diámetro, para decoración de techo o pared, asentado con cola para escayola. Incluso accesorios de fijación y repaso de juntas.
Incluye: Replanteo de la pieza. Humectación de la base de fijación. Extendido de la cola. Colocación y emboquillado de la pieza.
Criterio de cuantificación de proyecto: Número de unidades previstas, según documentación gráfica de Proyecto.
Criterio de cuantificación de obra: Se medirá el número de unidades realmente colocadas según especificaciones de Proyecto.

| Código | Ud | Descripción | Rendimiento | Precio | Importe |
|---|---|---|---|---|---|
| mt12rea120aaj | Ud | Florón de escayola, de 36 cm de diámetro. (material) | 1.000 | 5.86 | 5.86 |
| mt09eyc030 | kg | Cola para escayola. (material) | 0.220 | 0.26 | 0.06 |
| mo035 | h | Oficial escayolista. (mano de obra) | 0.189 | 2.24 | 0.42 |
| % | % | Costes directos complementarios | 2 % | 6.34 | 0.13 |
|  |  | Costes directos |  |  | 6.47 |
