# Arco vitrina de escayola, de 38,4x76,9 cm, para formación de librería

- Propiedad del archivo: CYPE INGENIEROS, S.A.
- Formato: FIEBDC-3/2002
- Ámbito geográfico: México
- Costes indirectos: 3.00 %
- Gastos generales: 13.00 %
- Beneficio industrial: 6.00 %
- IVA: 16.00 %

## R Revestimientos y lambrines

### RT Falsos plafones

#### RTP Prefabricados de escayola

**RTP245** Ud Arco vitrina de escayola, de 38,4x76,9 cm, para formación de librería.
Suministro y colocación de arco vitrina de escayola, de 38,4x76,9 cm, para formación de librería, asentado con cola para escayola. Incluso parte proporcional de corte, accesorios de fijación y repaso de juntas.
Incluye: Replanteo de la pieza. Humectación de las bases de fijación. Extendido de la cola. Colocación y emboquillado de la pieza. Repaso de encuentros entre piezas.
Criterio de cuantificación de proyecto: Número de unidades previstas, según documentación gráfica de Proyecto.
Criterio de cuantificación de obra: Se medirá el número de unidades realmente colocadas según especificaciones de Proyecto.

| Código | Ud | Descripción | Rendimiento | Precio | Importe |
|---|---|---|---|---|---|
| mt12rea200oe | Ud | Arco vitrina de escayola, de 38,4x76,9 cm, para formación de librería. (material) | 1.000 | 16.66 | 16.66 |
| mt09eyc030 | kg | Cola para escayola. (material) | 0.100 | 0.26 | 0.03 |
| mo035 | h | Oficial escayolista. (mano de obra) | 0.249 | 2.24 | 0.56 |
| % | % | Costes directos complementarios | 2 % | 17.25 | 0.35 |
|  |  | Costes directos |  |  | 17.60 |
