# Columna jónica con fuste redondo y estriado, de escayola, de 208,5 cm de altura total, base de 30x30 cm, fuste de 22 cm de diámetro y capitel de 23x23 cm

- Propiedad del archivo: CYPE INGENIEROS, S.A.
- Formato: FIEBDC-3/2002
- Ámbito geográfico: México
- Costes indirectos: 3.00 %
- Gastos generales: 13.00 %
- Beneficio industrial: 6.00 %
- IVA: 16.00 %

## R Revestimientos y lambrines

### RT Falsos plafones

#### RTP Prefabricados de escayola

**RTP310** Ud Columna jónica con fuste redondo y estriado, de escayola, de 208,5 cm de altura total, base de 30x30 cm, fuste de 22 cm de diámetro y capitel de 23x23 cm.
Suministro y colocación de columna jónica con fuste redondo y estriado, de escayola, de 208,5 cm de altura total, base de 30x30 cm, fuste de 22 cm de diámetro y capitel de 23x23 cm, asentada con cola para escayola. Incluso parte proporcional de corte, accesorios de fijación y repaso de juntas.
Incluye: Replanteo de la pieza. Humectación de la base de fijación. Extendido de la cola. Colocación y emboquillado de la pieza.
Criterio de cuantificación de proyecto: Número de unidades previstas, según documentación gráfica de Proyecto.
Criterio de cuantificación de obra: Se medirá el número de unidades realmente colocadas según especificaciones de Proyecto.

| Código | Ud | Descripción | Rendimiento | Precio | Importe |
|---|---|---|---|---|---|
| mt12rea275eee | Ud | Columna jónica con fuste redondo y estriado, de escayola, de 208,5 cm de altura total, base de 30x30 cm, fuste de 22 cm de diámetro y capitel de 23x23 cm. (material) | 1.000 | 157.92 | 157.92 |
| mt09eyc030 | kg | Cola para escayola. (material) | 0.200 | 0.26 | 0.05 |
| mo035 | h | Oficial escayolista. (mano de obra) | 0.201 | 2.24 | 0.45 |
| % | % | Costes directos complementarios | 2 % | 158.42 | 3.17 |
|  |  | Costes directos |  |  | 161.59 |
