# Espejo de luna de color de 3 mm de espesor, acabado biselado, fijado con masilla al paramento

- Propiedad del archivo: CYPE INGENIEROS, S.A.
- Formato: FIEBDC-3/2002
- Ámbito geográfico: México
- Divisa: MXN
- Costes indirectos: 3.00 %
- Gastos generales: 13.00 %
- Beneficio industrial: 6.00 %
- IVA: 16.00 %

## R Revestimientos y lambrines

### RV Vidrios

#### RVE Planos: espejos

**RVE010** m² Espejo de luna de color de 3 mm de espesor, acabado biselado, fijado con masilla al paramento.
Suministro y colocación de espejo de luna de color de 3 mm de espesor, con pintura de protección, color plata, por su cara posterior, fijado con masilla al paramento. Incluso canteado perimetral, biselado perimetral, y masilla.
Incluye: Limpieza y preparación del soporte. Aplicación de la masilla. Colocación del espejo. Limpieza final.
Criterio de cuantificación de proyecto: Superficie medida según documentación gráfica de Proyecto.
Criterio de cuantificación de obra: Se medirá la superficie realmente ejecutada según especificaciones de Proyecto.

| Código | Ud | Descripción | Rendimiento | Precio | Importe |
|---|---|---|---|---|---|
| mt21vsj020c | m² | Espejo color bronce, 3 mm. (material) | 1.005 | 861.12 | 865.43 |
| mt21vva030 | m | Canteado de espejo. (material) | 4.000 | 37.72 | 150.88 |
| mt21vva031 | m | Biselado de espejo. (material) | 4.000 | 59.21 | 236.84 |
| mt21vva012 | l | Masilla de aplicación con pistola, de base neutra monocomponente. (material) | 0.105 | 240.29 | 25.23 |
| mo055 | h | Oficial vidriero. (mano de obra) | 0.587 | 98.41 | 57.77 |
| % | % | Herramienta menor | 2 % | 1336.15 | 26.72 |
|  |  | Costes directos |  |  | 1362.87 |
