# Asiento para minusválidos, rehabilitación y tercera edad, colocado en pared, batiente, de acero inoxidable AISI 304, acabado brillo

- Propiedad del archivo: CYPE INGENIEROS, S.A.
- Formato: FIEBDC-3/2002
- Ámbito geográfico: México
- Costes indirectos: 3.00 %
- Gastos generales: 13.00 %
- Beneficio industrial: 6.00 %
- IVA: 15.00 %

## S Señalización y equipamiento

### SM Baños

#### SMA Accesorios

**SMA036** Ud Asiento para minusválidos, rehabilitación y tercera edad, colocado en pared, batiente, de acero inoxidable AISI 304, acabado brillo.
Suministro y colocación de asiento para minusválidos, rehabilitación y tercera edad, colocado en pared, batiente, de acero inoxidable AISI 304, acabado brillo, de dimensiones totales 420x420 mm, nivelado y fijado al soporte con las sujeciones suministradas por el fabricante. Totalmente montado.
Incluye: Replanteo y trazo en el paramento de la situación del asiento. Colocación, nivelación y fijación de los elementos de soporte. Limpieza del elemento.
Criterio de medición de proyecto: Número de unidades previstas, según documentación gráfica de Proyecto.
Criterio de medición de obra: Se medirá el número de unidades realmente colocadas según especificaciones de Proyecto.

| Código | Ud | Descripción | Rendimiento | Precio | Importe |
|---|---|---|---|---|---|
| mt31abn252a | Ud | Asiento para minusválidos, rehabilitación y tercera edad, colocado en pared, batiente, de acero inoxidable AISI 304, acabado brillo, de dimensiones totales 420x420 mm, incluso fijaciones de acero inoxidable. (material) | 1.000 | 321.69 | 321.69 |
| op00ato010 |  | Atornillador. | 1.000 | 0.00 | 0.00 |
| op00tal010 |  | Taladro. | 1.000 | 0.00 | 0.00 |
| mo105 | h | Ayudante plomero. (mano de obra) | 0.353 | 1.50 | 0.53 |
| % | % | Costes directos complementarios | 2 % | 322.22 | 6.44 |
|  |  | Costes directos |  |  | 328.66 |
