# Cabina con puerta y 1 lateral, de tablero fenólico HPL, de 13 mm de espesor

- Propiedad del archivo: CYPE INGENIEROS, S.A.
- Formato: FIEBDC-3/2002
- Ámbito geográfico: México
- Costes indirectos: 3.00 %
- Gastos generales: 13.00 %
- Beneficio industrial: 6.00 %
- IVA: 16.00 %

## S Señalización y equipamiento

### SV Vestidores

#### SVC Cabinas

**SVC010** Ud Cabina con puerta y 1 lateral, de tablero fenólico HPL, de 13 mm de espesor.
Suministro y colocación de cabina con puerta y 1 lateral, de tablero fenólico HPL, de 13 mm de espesor, color a elegir, de 2000 mm de altura y estructura de aluminio anodizado. Incluso elementos de fijación, bisagras con muelle, jaladera de acero inoxidable, tope de goma, pies regulables en altura y colgador de acero inoxidable. Totalmente montada.
Incluye: Replanteo. Colocación, nivelación y fijación de la cabina.
Criterio de cuantificación de proyecto: Número de unidades previstas, según documentación gráfica de Proyecto.
Criterio de cuantificación de obra: Se medirá el número de unidades realmente colocadas según especificaciones de Proyecto.

| Código | Ud | Descripción | Rendimiento | Precio | Importe |
|---|---|---|---|---|---|
| mt45cvg010b | Ud | Cabina con puerta y 1 lateral, de tablero fenólico HPL, de 13 mm de espesor, color a elegir, de 2000 mm de altura y estructura de aluminio anodizado, incluso bisagras con muelle, jaladera de acero inoxidable, tope de goma, pies regulables en altura y colgador de acero inoxidable. (material) | 1.000 | 625.67 | 625.67 |
| op00ato010 |  | Atornillador. | 1.000 | 0.00 | 0.00 |
| op00tal010 |  | Taladro. | 1.000 | 0.00 | 0.00 |
| mo011 | h | Oficial montador. (mano de obra) | 0.532 | 2.32 | 1.23 |
| mo080 | h | Ayudante montador. (mano de obra) | 0.532 | 1.18 | 0.63 |
| % | % | Costes directos complementarios | 2 % | 627.53 | 12.55 |
|  |  | Costes directos |  |  | 640.08 |
